# GER-GS
Angebotsaufforderung (GAEB DA 2000 1.2, DA83)
Währung: EUR
Erstellt mit: CaliforniaX by G&W Software AG, CaliforniaX, 15.04.2026

## Zusätzlicher Text
ZUSÄTZLICHE TECHNISCHE VERTRAGSBEDINGUNGEN - ALLGEMEIN

Die Auflagen und Hinweise dieser Vertragsbedingungen und Vorschriften sowie die Spezifikationen in den Ausführungsbeschreibungen und Vorbemerkungen sind bei der Kalkulation zu berücksichtigen und in die Einheitspreise einzukalkulieren, auch wenn dies in den Positionen nicht eigens erwähnt wird.

0. Angaben zur Baustelle

Es handelt sich um eine Umbaumaßnahme an einem bestehenden, in Betrieb befindlichen Schulzentrum (Realschule+Gymnasium). Ausgeschrieben werden in der folgenden Positionsbeschreibung die Arbeiten im Umbaubereich Bauabschnitt 6 und 8. Auf Grund unterschiedlicher Förderwege muss die Abrechnung getrennt nach den Bauabschnitten erfolgen. D.h. es gibt Positionen, die identisch in beiden Bauabschnitten aufgeführt sind, in einem Zuge ausgeführt werden, aber getrennt nach den Bauabschnitten in unterschiedlichen Positionen abgerechnet werden müssen.

Die Gebäudeteile, deren Sanierung in den Bauabschnitten 6 und 8 erfolgen, erstreckt sich nördlich des Hauptzugang und des Pausenhofs.

Die Zufahrt zur Baustelle erfolgt von der Adalbert-Stifter-Straße aus über den Lehrerparkplatz  (siehe BE-Plan in der Anlage). Die jeweiligen Bereiche sind wegen des laufenden Schulbetriebs entsprechend abzusichern. Die Einfahrt zur Baustelle liegt an einer öffentlichen Straße.
Verkehrssicherungsmaßnahmen sind notwendig in Absprache mit den Behörden, durch den AN.
Siehe auch Anlagen Lageplan und Baustelleneinrichtungsplan.

Transporte sind nur auf den im BE-Plan gekennzeichneten Wegen zugelassen. Die Feuerwehrzufahrten sind zwingend freizuhalten.
Transportwege über das Gebäudeinnere sind wegen des laufenden Schulbetriebes nur im Ausnahmefall und in Abstimmung mit der Objektüberwachung möglich.
Aufgrund des laufenden Schulbetriebes sind grundsätzlich lärmarme Arbeitsgeräte einzusetzen. Lärmintensive Arbeiten sind rechtzeitig vor Ausführung bei der Bauleitung anzumelden. Es ist sicherzustellen, dass der laufende Betrieb und die Sicherheit des Schulbetriebs nicht eingeschränkt/behindert werden.

Während der Ausführung der Bauarbeiten sind vom Auftragnehmer alle erforderlichen Brandschutzmaßnahmen gegenüber den Baubereichen des laufenden Schulbetriebes, die in seinem Leistungsbereich liegen, zur Aufrechterhaltung des Brandschutzes während der Bauzeit vorzusehen. Hinweise / Ergänzungen s. auch nachfolgende Leistungsbeschreibungen.

Zum Schutze des laufenden Schulbetriebes sind Schutzmaßnahmen wie Staubwände, Abtrennungen, Absperrungen, Folienwände, Überbrückungen, Übergänge etc. notwendig. Alle sich aus vg. Erläuterungen ergebende Erschwernisse sind in die Einheitspreise einzukalkulieren.

Der Baustellenbetrieb/ Zugang zur Baustelle ist nicht von allen Seiten möglich und es ist deshalb mit Behinderungen und langen Transport/Vertragungswege zu rechnen.

Der Materialtransport kann auf Grund des Geländeverlaufs und des Bestands, das Erdgeschoss ist mit versetzten Ebenen, nur bedingt ebenerdig erfolgen (Schnitt-Zeichnungen siehe Anlage)

Der Materialtransport ist sowohl für den Außen- als auch Innenbereich aus o.g. Gründen teilweise mit längeren Wegen verbunden. Alle sich daraus ergebende Erschwernisse sind in die Einheitspreise einzukalkulieren.

Der Gebäudeteil, dessen Sanierung im Bauabschnitt 6 und 8 (Sporthalle)erfolgt ist ein teilweise zweigeschossiger Baukörper mit Sheddächern, teilweise dreigeschossig mit Flachdächern bzw. Flachdächer mit aufgesetzten Stahldächern als Pultdächer. Teilbereiche sind unterkellert mit Geräteräumen und Technikbereichen. Der Baukörper grenzt an der Westseite an ein Pultdach an, in dem oder von dem aus auch Arbeiten an den Sheddächern ausgeführt werden. Die Pultdachkonstruktion bleibt hierbei erhalten.
Das Erdgeschoss weist zwei unterschiedliche Geschossebenen auf (Split-Level).
Der südliche Teil des Erdgeschosses hat eine lichte Raumhöhe von ca. 3,00 m die Geschosshöhe beträgt ca. 3,75m. Der nördliche Teil des Erdgeschosses hat eine lichte Raumhöhe von ca. 2,45 m, die Geschosshöhe beträgt ca. 3,05 m. Das Obergeschoss hat eine lichte Raumhöhe von ca. 2,55 m bis ca. 4,70m, Geschosshöhe abhängig von der Geometrie der Sheddächer. Einige Fachklassen weisen ein ansteigendes Gestühl auf. Die Sporthalle ist eingeschossig eingegraben, die Hallenfläche liegt auf der Ebene des Untergeschoßes.

Die Gebäudeteile werden für die Sanierungsmaßnamen außer Betrieb genommen.

Im angrenzenden Bereich findet der Schulbetrieb statt. Die Baustelle wird in diesem Bereich mittels einer Staubschutzwand von den Bereichen abgetrennt.

Das Bestandsdach hat zum Teil keine Dachüberstände, siehe Anlage Schnitte. Die zu sanierenden Gebäudeteile befinden sich in einer gewachsenen Gebäudestruktur und grenzen jeweils an eine während der Bauzeit in Betrieb befindliche Gebäudeteile an. Alle daraus resultierenden Erschwernisse sind in die Einheitspreise einzukalkulieren.

1.  Verdingungsgrundlage

1.1.  VOB zum Ausschreibungsgzeitraum gültige Fassung und VOB Anhang sowie alle einschlägigen DIN- Vorschriften.
1.2.  Unfallverhütungsvorschriften der Berufsgenossenschaft sowie Arbeitsstättenrichtlinien.
1.3.  Hinweis: Die Anlagen des Leistungsverzeichnisses sind Vertragsbestandteil.

1.4.  "Soweit in den Leistungsbeschreibungen auf Technische Spezifikationen (z.B. nationale Normen, mit denen europäische Normen umgesetzt werden, Europäische technische Zulassungen, gemeinsame technische Spezifikationen, Internationale Normen) Bezug genommen wird, werden auch ohne den ausdrücklichen Zusatz: "oder gleichwertig", immer gleichwertige Technische Spezifikationen in Bezug genommen." VOB /C DIN 18299

2.  Allgemein

für alle nachfolgenden technischen Vertragsbedingungen / Leistungsbereiche:

2.1.  Alle einschlägigen DIN-Normen, Vorschriften, Richtlinien und gesetzliche Bestimmungen, die zur Erfüllung aller beschriebenen Leistungen einzuhalten sind, in Ergänzung zu den nachfolgend hingewiesenen Normen, Vorschriften, Richtlinien und gesetzlichen Bestimmungen sind einzuhalten und in die Einheitspreise einzukalkulieren.

2.2.  Die Gleichwertigkeit der vom Bieter angebotenen Fabrikate, mit den der Ausschreibung zu Grunde gelegten Mindestanforderungen, ist vom Bieter, auf Verlangen der Vergabestelle innerhalb von 6 Kalendertagen schriftlich nachzuweisen.

2.3.  Die Leistungsbeschreibung, einschließlich der beschriebenen Pläne, ist vom Bieter hinsichtlich des ausgeschriebenen Leistungsumfangs auf Vollständigkeit und Richtigkeit, fachgerechte Ausführung und Eignung für den Verwendungszweck zu prüfen. Aus den Verdingungsunterlagen feststellbare Vorbehalte müssen zur Angebotsabgabe geltend gemacht werden.

2.4.  Es besteht Gültigkeit, auch wenn die ZTV im Positionstext nicht mehr eigens beschrieben werden.

2.5.  Der verantwortliche Vertreter (Bauleiter) des AN müssen über ausreichende Erfahrungen zur Durchführung solcher Baumaßnahmen verfügen sowie über die einschlägigen Unfallverhütungsvorschriften Bescheid wissen und deren Einhaltung gewährleisten. Sollten sich Zweifel an der Qualifikation des Firmenvertreters herausstellen, ist vom Auftragnehmer eine entsprechende Ersatzbesetzung vorzunehmen.

2.6.  Aufgrund des laufenden Schulbetriebes sind grundsätzlich nur Maschinen/ Geräte mit geringer Lärmentwicklung einzusetzen. Lärmende Arbeiten sind rechtzeitig vor Beginn der Arbeiten anzumelden. Für den Schutz gegen Baulärm gelten außer den Anforderungen des BIMSCHG, der Allgemeinen Verwaltungsvorschrift gegen Baulärm - Geräuschimmission - und der zusätzlichen landesrechtlichen Vorschriften, der DIN 4109  folgende Festlegungen: Das herzustellende Bauwerk bzw. die herzustellende Baumaßnahme wird in einem bestehenden, zum Aufenthalt von Menschen bestimmten Gebäude umgebaut oder mit diesem in baulicher Art verbunden.

2.7.  Die Baustelle ist regelmäßig aufzuräumen sowie in besenreinem Zustand nach Abschluss aller Vertragsarbeiten zu übergeben.

2.8.  Dem Bieter wird empfohlen sich vor Angebotsabgabe an Ort und Stelle über die örtlichen Gegebenheiten umfassend und genau zu informieren. Dies gilt ebenso für behördliche Auflagen. Es wird darauf hingewiesen, dass durch die Beengtheit des Baustellenbereiches nur begrenzte Lagerflächen zur Verfügung stehen und Materialien aufgrund der Beengtheit und des laufenden Betriebes entsprechend umgesetzt, bzw. auch mehrfach umgesetzt werden müssen. Zudem muss aufgrund der örtlichen Gegebenheiten z.T. umständlichen bzw. langen Transport- und Vertragungswegen gerechnet werden. Alle diese Erschwernisse sind im Einheitspreis enthalten. Nachträgliche Kostenforderungen aus Unkenntnis der örtlichen Gegebenheiten werden nicht anerkannt. Eventuelle Besichtigungstermine vor Ort sind mit dem Bauherrn zu vereinbaren. Anfragen zur Terminvereinbarung für die Besichtigung sind schriftlich über die Vergabeplattform zu stellen.

2.9.  Bei allen Bauarbeiten ist der Brandschutz während der Bauausführung verbindlich zu beachten. Insbesondere wird diesbezüglich auf die Einhaltung nachfolgend aufgeführter Verordnungen und Richtlinien hingewiesen:
        - Bayerische Bauordnung
        - Unfallverhütungsvorschriften
        - Baustellenverordnung
        - Arbeitsstättenverordnung ArbStättV
        - Brandschutzinformation der BVK Nr. 6.2 - 7
  "Brandschutz auf  Baustellen"
        - Merkblatt zur Schadensverhütung vom VdS Schadensverhütung GmbH
        - Verordnung über die Verhütung von Bränden VVB

2.10.  Der Brandschutz muss bei der gesamten Baumaßnahme, insbesondere bei der Abtrennung  des in Betrieb befindlichen Schulgebäudes, gewährleistet sein.

2.11.  Mit den im Positionsbeschrieb und in den ZTV enthaltenen Angaben gilt der gesamte Gestellungsvorgang einschl. Lieferung, sämtlicher Materialien, Geräte, etc., sowie das Abladen, Vertragen, Fördern, Lagern, Zwischenlagern und Montage oder Demontage bis zur fertigen Leistung als beschrieben und kalkuliert.

2.12.  Für die Auftragsabwicklung sind alle für dieses Gewerk geltenden Normen, Richtlinien und Vorschriften zu beachten. Der AN trägt für deren Einhaltung die alleinige Verantwortung. Die für die Durchführung der Arbeiten und den Betrieb der Anlagen erforderlichen Genehmigungen und Abnahmen sind durch den AN eigenverantwortlich einzuholen.

2.13.  Erforderliche Hebezeuge, Gerüste und Rollgerüste sind vom AN zu stellen und in die Einheitspreise einzurechnen, wenn im Leistungsbeschrieb nicht anders angegeben. Bei den erforderlichen Gerüsten sind alle Überhöhen, wie z.B. Kommunwände, etc. zu berücksichtigen. Schutzbereichsumzäunungen sowie alle Sicherheitsmaßnahmen sind für die gesamte Gewerkeleistung, soweit erforderlich einzukalkulieren.

2.14.  Hilfskonstruktionen und Transportmittel, auch innerhalb des Gebäudes sind in die Einheitspreise einzurechnen, wenn nicht im Leistungsverzeichnis anders beschrieben.

2.15.  Aufgrund des laufenden Betriebes kann es erforderlich sein, dass auf Anordnung der Objektüberwachung Leistungen auch in kleineren Teilbereichen erforderlich werden. Derartige Erschwernisse sind in den Positionen der Baustelleneinrichtung enthalten.

2.16.  Vor Beginn der Arbeiten hat der AN mit den Behörden die Aufstellung von Baugeräten und die Absicherung sowie die An- und Abfahrt der Baustelle zu klären, soweit öffentlicher Straßenraum in Anspruch genommen wird. Die verkehrspolizeilichen Vorschriften zur Sicherung der Baustelle des Lieferverkehrs sind einzuhalten.

2.17.  Von den Behörden angeordnete und festgelegte Maßnahmen sind vom AN zu befolgen. Die Genehmigungsgebühren hierfür gehen zu Lasten des AN. Die Kosten der Mietfläche trägt der AN.

2.18.  Sofern im Positionsbeschrieb nicht anders angegeben wird sämtlicher anfallender Bauschutt und Materialien Eigentum des AN und sind zu beseitigen einschließlich der Entsorgungskosten, auch wenn dies in den einzelnen Positionen nicht gesondert vermerkt ist. Der Bauschutt ist nach den Richtlinien des Bayerischen Landesamtes für Umweltschutz (Bgm.-Ulrich-Straße 160, 86179 Augsburg) zu entsorgen. Diese Richtlinien sind im Internet unter www.bayern.de/lfuabzurufen.

2.19.  Für die Entsorgung von Abfall ist folgendes einzukalkulieren:
-Sämtliche Transporte und Zwischenlagerungen, Förder-, Ladevorgänge, Be- und Entladen auf und abseits der Baustelle
-alle Gebühren
-Einholen von Genehmigungen, gem. BImSchG
-Führen der Entsorgungsnachweisverfahren,
-Gestellung von Begleit - / Übernahmescheinen, Transportlogistik,
-Wiegekosten geeichter Waagen
-Deponiekosten

2.20.  Kosten für die Materialtrennung, die entsorgungsgerechte Aufbereitung, das Verpacken und Sammeln der Materialien in geeigneten Behältern, jeweils nach den Vorgaben der Beseitigungs- bzw. Verwertungsstelle sind in die Einheitspreise einzurechnen.

2.21.  Das Verpackungsmaterial gemäß Verpackungsordnung bleibt Eigentum des  AN und ist durch diesen eigenverantwortlich zu entsorgen.

2.22.  Der schwimmend verlegte Bestandsestrich im Erd- und 1. Obergeschoss bleibt weitgehend erhalten (in den Räumen wie z.B. Klassen, Vorbereitunsgräume, Technik). In den Flurbereichen, der Pausenhalle wird der Bodenbelag, Waschbeton im Dickbett, abgebrochen. Dadurch ergeben sich im Türbereich bei den meisten Räumen Höhenversätze/Schwellen von ca. 7 cm bis ca. 15 cm
  Die zulässigen Flächenlasten des Estrichs betragen wie folgt:  - Flächenlast Estrich im Flur 5 kN/m²  - Flächenlast Estrich in Klassenzimmern 3 kN/m²
- Der schwimmend verlegte Estrich ist nicht für eine Befahrbarkeit mit Baumaschinen ausgelegt.

2.23.  Sofern in einer Position nicht näher spezifiert ist, in welchen Geschoss die Ausführung erfolgt, ist eine Ausführung in allen Geschossen einzukalkulieren.

2.24.  Bei Winterarbeiten wird für den zusätzlichen Transport der Materialien in das geheizte Gebäude und andere Erschwernisse kein Zuschlag gewährt.

2.25.  Der Auftragnehmer ist verpflichtet, seine Arbeiten mit denjenigen anderer Auftragnehmer zu koordinieren. Aufgrund des Baustellenbetriebes können terminliche Anpassungen bzw. Verschiebungen erforderlich werden. Alle Kosten hierfür sind in die Einheitspreise einzurechnen.

2.26.  Baustrom Baustromanschlüsse werden innerhalb und außerhalb des Gebäudes bauseits zur Verfügung gestellt.

2.27.  Vor Arbeitsbeginn hat sich der Auftragnehmer davon zu überzeugen, dass die von anderen Firmen geleisteten Vorarbeiten einwandfrei sind. Ein nachträgliches Berufen auf Mängel ist ausgeschlossen.

2.28.  Die abschnittsweise Durchführung der Arbeiten, auch in kleineren, unterschiedlichen, auch geschossübergreifenden Teilbereichen, berechtigt zu keinen Mehrforderungen. Alle damit verbundenen Erschwernisse sind in die Einheitspreise einzukalkulieren, sofern dies im Leistungsverzeichnis nicht  anders beschrieben ist.

2.29.  Ausführungsgrundlagen sind außerdem die Detail- und Ausführungspläne des Architekturbüros sowie die Pläne des Tragwerksplaners und der Fachplaner

2.30.  Vorschläge zur Veränderung der Konstruktion sind vor Ausführung den Architekten vorzulegen und dürfen nur mit deren Genehmigung ausgeführt werden.

2.31.  Sämtliche zur Verwendung kommenden Baustoffe und Materialien müssen hinsichtlich der Gesundheit und Hygiene frei von Schadstoffen und unbedenklich sein. Alle einschlägigen Normen und Richtlinien sind dabei zu beachten. Insbesondere dürfen keine gesundheitsgefährdenden Stoffe wie z. B. Lindan, PCP, Chloride, Formaldehyd etc. verwendet werden.

2.32.  Der Auftragnehmer trägt die Verantwortung für die technisch einwandfreie Ausführung. Die Gewährleistung für die gesamte Bauausführungsleistung liegt ausschließlich beim AN.

2.33.  Erforderliche Werk- und Montagpläne sowie sonstige für die Bauausführung erforderlichen Unterlagen sind vom AN spätestens 3 Wochen nach Auftragserteilung dem AG vorzulegen.

3.  Abrechnung

3.1.  Auf Grund unterschiedlicher Förderwege muss die Abrechnung getrennt nach den Bauabschnitten erfolgen. D.h. es gibt Positionen, die identisch in beiden Bauabschnitten aufgeführt sind, in einem Zuge ausgeführt werden, aber getrennt nach den Bauabschnitten in unterschiedlichen Positionen abgerechnet werden müssen, siehe auch Eintragungen in den Ausführungsplanen siehe Anlage. Für die Bauabschnitte 6 und 8 sind jeweils getrennte Abschlagsrechnungen, getrennt nach Bauabschnitten, für die Bauabschnitte und getrennte Teilschlussrechnungen zu erstellen. Die Aufwendungen dafür sind einzukalkulieren. Zusätzlich wird ein Teil der Rechnung BA 6 durch das Budget des Nutzers finanziert, daher sind für BA 6 zwei Schlussrechnungen, Aufteilung nach Angabe durch den AG, zu erstellen.

3.2.  Bei einer Änderung von Vorhaltezeiten und der Massen werden keine Zuschläge anerkannt.

3.3.  Beginn und Ende von Vorhaltezeiten etc. sind von der Objektüberwachung schriftlich bestätigen zu lassen.

3.4.  Führungskräfte als Bauleiter und Poliere für die gesamte Bauzeit sind in die Einheitspreise der Baustelleneinrichtung einzurechnen.

3.5.  Als Abrechnungsgrundlage ist ein Aufmaß zu erstellen. Es sind Aufmaßzeichnungen vom Auftragnehmer zu erstellen. Die Abrechnungspositionen sind in die Pläne einzutragen.

3.6.  Vor Rechnungsstellung ist das Aufmaß der Objektüberwachung zur Prüfung vorzulegen. Rechnungsstellung erst nach Vorliegen eines von der Objektüberwachung geprüften und freigegebenen Aufmaßes.

3.7.  Die Aufmaße zu den Rechnungen sind als steigendes Aufmaß zu erstellen.

3.8.  Die Abrechnung erfolgt nach reinen Bauteilmassen, Verschnitt ist einzukalkulieren.

3.9.  Für die Ausführung von Kleinflächen bzw. Teilbereichen, auch in verschiedenen Geschossen, sowie Lieferung und Herstellung von Kleinmengen wird kein Zuschlag gewährt, außer dies ist in einzelnen Positionen besonders erwähnt.

3.10.  Die dem Leistungsverzeichnis zugrunde liegenden Schemazeichnungen, Übersichtspläne, Detailzeichnungen und Beschreibungen beinhalten die formalen, technischen und gestalterischen Forderungen der Planer und definieren das qualitative Mindestmaß. Diese sind einzuhalten. Geringfügige Änderungen und Ergänzungen berechtigen den AN nicht zu Nachforderungen. Die Zeichnungen sind jedoch hinsichtlich der technischen Ausführungen eigenverantwortlich zu prüfen. Über diese Mindestforderung hinaus erforderliche Mehraufwendungen, aus statischen, konstruktiven, fertigungstechnischen oder sonstigen Gründen, sind in der Preisgestaltung zu berücksichtigen und in den Einheitspreisen enthalten.

3.11.  Vor der Bestellung der Bauteile hat der Auftragnehmer ein Aufmaß zu erstellen. Festgestellte Abweichungen sind der Objektüberwachung so rechtzeitig bekanntzugeben, dass ggf. die Behebung noch veranlasst werden kann.

3.12.  Alle Stückzahlen, Größenangaben etc. sind vom AN eigenverantwortlich durch Aufmaß zu ermitteln. Die im LV oder in den Übersichtszeichnungen angegebenen Maße und Stückzahlen dürfen nicht als Bestell- oder Fertigungsgrundlage dienen.

4.  Bauablauf

4.1  Spätestens 3 Wochen nach Auftragserteilung hat der Auftragnehmer eine aufgegliederte, differenzierte Bauzeitplanung für die gesamten im Leistungsverzeichnis enthaltenen Leistungen in Form einen Balkenterminplans unter Berücksichtigung der Terminvorgaben des AG vorzulegen, der mit der Objektüberwachung sowie der anderen Fachplaner in Detail abzustimmen bzw. von der Objektüberwachung freizugeben ist.

4.2  Arbeitsreihenfolge
Die Arbeitsabfolgen sind dem Terminplan zu entnehmen. Es ist davon auszugehen, dass mehrere Arbeitsschritte in verschiedenen Teilbereichen, versetzt zueinander, parallel stattfinden. Der Personaleinsatz ist entsprechend zu kalkulieren.

## 617 Möblierung BA 6+8
Datum: 15.04.2026

*Hinweis: Ausführungsgrundlagen*
Ausführungsgrundlagen

Ausführungspläne:  Grundrisse, Ansicht und Schnitt,
Bestandspläne: siehe Anlage
Detailpläne:  siehe Anlage

Zur Ausführung freigegebene Muster entbinden den Auftragnehmer nicht von der Haftung und Verantwortung  für die von ihm angebotene Konstruktion bezüglich der Statik, Standfestigkeit, Funktionsfähigkeit, usw. Die Freigabe durch den Architekten bezieht sich ausschließlich auf die formale Gestaltung und die grundsätzliche, konstruktive  Ausbildung.

*Hinweis: MASSNAHMENBESCHREIBUNG*
MASSNAHMENBESCHREIBUNG

Im  Bauabschnitt 6 und 8 erfolgt die Generalsanierung des von Ost- nach West angeordneten Gebäuderiegels des Schulzentrums mit Klassenzimmern in Form von zwei Lerninseln im EG und OG, Fachklassenbereiche Physik im OG und der Bestandssporthalle mit den zugehörigen Geräte- und Nebenräumen im UG, Sanitärräume und Umkleiden im EG. In den Räumen werden mechanische Lüftungsanlagen sowie die daraus resultierenden Anpassungsarbeiten ergänzt.

### 01 MÖBLIERUNG BA 6

*Hinweis: ZUSÄTZLICHE TECHNISCHE VERTRAGSBEDINGUNGEN - MÖBLIERUNG*
ZUSÄTZLICHE TECHNISCHE VERTRAGSBEDINGUNGEN - MÖBLIERUNG

Für alle Leistungen gelten auch die "Zusätzlichen Technischen Vertragsbedingungen - Allgemein" sowie die nachfolgend beschriebenen Vorbemerkungen.

Auflagen und Hinweise dieser Vorschriften, sowie die Spezifikationen in den Ausführungsbeschreibungen und Vorbemerkungen sind bei der Kalkulation zu berücksichtigen und in die Einheitspreise einzukalkulieren.

1.  Verdingungsgrundlage

1.1.  Die Verdingungsordnung für Leistungen "VOL" in der zur Ausschreibung gültigen Fassung sowie alle einschlägigen DIN-Normen, Normen und Gütevorschriften, insbesondere folgende DIN-Vorschriften:

  DIN 18 299 Allgemeine Regelungen für Bauarbeiten jeder Art
  DIN 18 201 Maßtoleranzen im Hochbau
  DIN 18 202 Maßtoleranzen im Hochbau
  DIN  4109 Schallschutz im Hochbau (einschl. ergänzende Bestimmungen)
  DIN  4102 Brandschutz von Baustoffen und Bauteilen
  DIN 18 095 Rauchschutz
  DIN 1840-1 "Barrierefreies Bauten - Planungsgrundlagen Teil 1: Öffentliche zugängliche Gebäude"
  DIN 18000 Modulordnung im Bauwesen, Grundlagen
  DIN 18355 Tischlerarbeiten
  DIN 18357 Beschlagarbeiten
  DIN 18360 Metallbauarbeiten, Schlosserarbeiten
  DIN 18364 Korrosionsschutzarbeiten an Stahl- und Aluminiumbauten
  DIN EN 438 Dekorative Hochdruck-Schichtpressstoffplatten - Platten auf Basis härtbarer
  Harze (Schichtpressstoffe)
  DIN 18361 Verglasungsarbeiten
  DIN 2394  Geschweißte, maßgewalzte Präzisionsstahlrohre
  DIN 2395
  DIN 68360 Holz für Tischlerarbeiten;
  Teil 1: Gütebedingungen bei Außenanwendung
  Teil 2: Gütebedingungen bei Innenanwendungen
  DIN 68705 Sperrholz
  DIN 68750 Holzfaserplatten
  DIN 68761 Spanplatten, Flachpressplatten für allgemeine Zwecke
  Teil 1: FPY-Platten
  Teil 2: FPO-Platten
  DIN 68765 Spanplatten, Kunststoffbeschichtete dekorative Flachpressplatten
  DIN 68750 Holzfaserplatten; poröse und harte Holzfaserplatten
  DIN 68874 Möbel-Einlegeböden und -Bodenträger; Anforderung und Prüfung im Möbel
  DIN 68861 Möbeloberflächen
  DIN EN 1729 Möbel- Stühle und Tische für Bildungseinrichtungen
  DIN EN 14434 Wandtafeln für Bildungseinrichtungen- Ergonomische, technische und sicherheitstechnische Anforderungen und Prüfverfahren
  DIN ISO 5970 Stühle und Tische für Bildungseinrichtungen; Funktionsmaße

1.2.  Unfallverhütungsvorschriften der Berufsgenossenschaft sowie Arbeitsstättenrichtlinien.

1.3.  Darüber hinaus gelten:
     -  die Hersteller- bzw. Verarbeitungsrichtlinien der zur
  Verwendung kommenden Materialien
     -  die Güterichtlinien und Gütevorschriften der zum Einbau
  gelangenden Materialien
     -  die Arbeitsblätter bzw. Merkblätter und Verarbeitungsrichtlinien der jeweils zur Verwendung kommenden
  Materialien
  bzw. Bauteile und deren Verarbeitung neuesten Standes
     -  die anerkannten Regeln der Technik
     -  die Vorschriften bzw. Forderungen der Bau- und
  Feuerpolizei, des Gewerbeaufsichtsamtes und dergleichen
     -  die Unfallverhütungsvorschriften
     -  Formaldehydrichtlinie
     -  ZDB-Merkblätter:
  Herausgeber: Fachverband des deutschen Fliesengewerbes
  im Zentralverband des Deutschen Baugewerbes, Kronenstr. 55-58,
  10117 Berlin-Mitte, www.fachverband-fliesen.de

1.4.  Für die Einhaltung dieser Normen und Bestimmungen sowie für die Qualität der Werkstoffe und die einwandfreie Durchführung und Fertigstellung der Arbeiten ist der Auftragnehmer verantwortlich.
1.5.  Die zusätzlichen technischen Vorschriften sowie der Ausschreibungstext haben Ihre volle Gültigkeit, auch wenn die technischen Vorschriften im Ausschreibungstext nicht mehr beschrieben sind.
1.6.  Hinweis: Die Anlagen des Leistungsverzeichnisses sind Vertragsbestandteil.
1.7.  Soweit in den Leistungsbeschreibungen auf Technische Spezifikationen (z.B. nationale Normen, mit denen europäische Normen umgesetzt werden, Europäische technische Zulassungen, gemeinsame technische Spezifikationen, Internationale Normen) Bezug genommen wird, werden auch ohne den ausdrücklichen Zusatz: "oder gleichwertig", immer gleichwertige Technische Spezifikationen in Bezug genommen." VOB /C DIN 18299

2.  Ausführung
2.1.  Ausführungsgrundlagen sind außerdem die Vorgaben des Architekturbüros.
2.2.  Vorschläge zur Veränderung der Konstruktion sind vor Ausführung den Architekten vorzulegen und dürfen nur mit deren Genehmigung ausgeführt werden.
2.3.  Alle erforderlichen Maße zur Fertigung / Montage der verschiedenen Bauteile sind vom Bieter ergänzend zu den Ausführungsplänen der Architekten  eigenverantwortlich zu prüfen.Für eingetragene Maße bleibt der Auftragnehmer verantwortlich. Evtl. auftretende Unstimmigkeiten sind vor Beginn der jeweiligen Leistung mit den Architekten bzw. Bauleitung zu klären.
2.4.  Die Vorgaben durch die Architektenpläne entbinden den AN nicht davon, alle Konstruktionen verantwortlich zu prüfen und gegebenenfalls konstruktive Erfordernisse vor Beginn der Ausführung anzuzeigen und auszuarbeiten.
2.5.  Alle Angebotspreise beziehen sich auf fix und fertige Leistung, d.h. Lieferung, vollständige Ausführung und sämtliche Nebenleistungen entsprechend VOL. Die angebotenen Leistungen beinhalten in allen Teilen die Lieferung sämtlicher Materialien, die Arbeitsleistung, sämtliche erforderlichen Befestigungsteile, sowie aller erforderlichen An- und Abtransporte, Frachtkosten und Fuhrlöhne, und alle anderen Nebenkosten wie Auslösungen, Wegegelder und dergleichen
2.6.  Die Kosten für Geräte, Maschinen u. ä., soweit diese zur Durchführung der Arbeiten notwendig sind, werden nicht gesondert vergütet und sind mit einzukalkulieren.
2.7.  Unstimmigkeiten zwischen den am Bau beteiligten Firmen dürfen zu keinen Bauverzögerungen bzw. Terminverschiebungen führen.
2.8.  Das Vorhalten und Herstellen von Abdeckungen für Decken, Wände, Böden, Fensterbänke, Einbauten sowie Alu-, Metall- und Glasteile etc. wird nicht gesondert vergütet. Schutzabdeckungen und sonstige Maßnahmen sind vom Auftragnehmer auszuführen, insbesondere das Abkleben von angrenzenden Bauteilen.
2.9.  Kleinere Beschädigungen und Verunreinigungen sind vom Auftragnehmer zu beseitigen. Sämtliche Nachbesserungen bis zur Bau- und Endabnahme müssen durch den Auftragnehmer ausgeführt werden.
2.10.  Den Bestimmungen nicht entsprechende Arbeiten müssen auf Verlangen der örtlichen Bauleitung kostenlos abgebrochen, entfernt und erneuert werden.
2.11.  Bei den zur Verwendung kommenden Ausführungsmaterialien (Klebe-, und Verfugungsmaterialien) ist darauf zu achten, dass diese für Schulhausbauten zugelassen sind.
2.12.  Erforderliche Bohrarbeiten, Befestigungsmittel, Beilagscheiben, Schrauben, Dübel, Verzapfungen einschl. Verschnitte, Ausschnitte, Schrägschnitte, Schutzanstriche etc. sind mit den Einheitspreisen abgegolten, wenn nicht in gesonderten Positionen erfaßt. Ebenso die für die fertige Konstruktion erforderlichen Toleranz-, Ausgleichs- und Futterstücke.
2.13.  In den Einheitspreisen der Elemente ist der Zusammenbau der einzelnen Elemente (gerade, rechtwinklig) enthalten. Die entsprechenden Verbindungselemente auch wenn nicht gesondert beschrieben, einschließlich der Verbindungsmaterialien, auch Klebstoffen, gehören zu den Leistungen des Bieters.Alle Elementverbindungen, Winkel, Dehnfugen etc. in verdeckter Ausführung.
2.14.  Alle Bauteile müssen beständig gegen Putz- und Reinigungsmittel aller Art sein. Auf die Nutzung als Schule mit besonders scharfen Mitteln wird hingewiesen.
2.15.  Es dürfen keine scharfen Kanten ausgeführt werden. Wenn nicht anders angegeben, sind alle Kanten im Radius r= 2 mm abzurunden.
2.16.  Bei Transport-, Montageschäden oder Verschmutzungen sind sorgfältig und dauerhaft nachzubessern.
2.17.  Zur Montage benötigte Kleineisenteile, Schrauben und Befestigungen sind im Einheitspreis enthalten. Die Kleineisen- und Aluminiumteile wie z. B. Schrauben, Beilagscheiben etc. sind in korrosionsgeschützter Ausführung nach DIN einzubauen.
2.18.  Alle verwendeten Anstriche und Versiegelungen müssen hinsichtlich der Gesundheit und Hygiene frei von Schadstoffen, und unbedenklich sein. Alle einschlägigen Normen sind dabei zu beachten.
2.19.  Gelieferte Elemente sind gegen Beschädigungen, gegen Nässe und Feuchtigkeit ausreichend zu schützen.
2.20.  Die örtlichen Emissions- und Wasserschutzvorschriften sind zu beachten.
2.21.  Der Bieter garantiert mit seiner Unterschrift die sach- und fachgerechte Ausführung der Arbeiten, sowie die Einhaltung aller für die zu erbringenden Leistungen gültigen Vorschriften und DIN-Normen.
2.22.  Die Anlieferung der Möbel, bzw. deren Transport auf die verschiedenen Niveaus (EG und OG), Lastenaufzug ist nicht vorhanden) werden nicht gesondert vergütet und sind mit einzukalkulieren.

3.  Bemusterung
3.1.  Vor Ausführungsbeginn sind vom Auftragnehmer auf Verlangen des Architekten in bis zu drei Ausführungen Beschlagsmuster, Muster von Oberflächen (Schrankkorpus und -fronten, Tischplatten), Einbauteile, Stühle, Stoffe usw. vorzulegen und von diesen freigeben zu lassen.
3.2.  Muster sind vorab zu erstellen und werden nicht vergütet.

#### 01.01 ALLGEMEIN

**01.01.0001 Baustelleneinrichtung BA 6**
Baustelleneinrichtung BA 6
Einrichten und Räumen der Baustelle, mit An- und Abfuhr sowie Vorhalten der zur Durchführung aller nachstehend beschriebenen Arbeiten für den Teilbereich des 6. Bauabschnittes (BA 6) erforderlichen Maschinen, Geräte, Werkzeuge und Bühnen und sonstiger Einrichtungen für die Zeitdauer der im Bauabschnitt 6 beschriebenen Gesamtleistungen.
Die gesamte Baustelleneinrichtung hat den Vorschriften der Bauaufsichts- und Ordnungsbehörden sowie der Berufsgenossenschaft zu entsprechen.

Abschließbare Lagerräume können vom AG nicht gestellt werden. Falls erforderlich: Auf- und Abbauen und Vorhalten von abschließbaren Magazincontainern für die Zeit der nachfolgend beschriebenen Arbeiten. Aufgrund der beengten Verhältnisse darf von dem AN jeweils maximal ein 20 Fuß Magazincontainer aufgestellt werden. Der vom AN gestellte Magazincontainer muss stapelbar sein.

Ein Aufenthaltscontainer sowie ein WC-Container wird bauseitig für die gemeinsame Nutzung durch die Firmen zur Verfügung gestellt.

Die Anfahrts- und Standmöglichkeiten für evtl. Autokran und LKW sind dem beiliegenden Baustelleneinrichtungsplan zu entnehmen. Für Stellplätze von evtl eigenen Hebezeugen liegt die Abstimmung aller Randbedingungen (Untergrund, Zufahrt etc.) eigenverantwortlich alleine beim AN Möblierung

Zu berücksichtigen ist, dass nur bedingt Lager- und Montageflächen vorhanden sind und diese mit der Objektüberwachung abzustimmen sind.

Baustellenzufahrt siehe Baubeschreibung in den Vorbemerkungen.
Siehe auch den Baustelleneinrichtungsplan in der Anlage.
Menge: 1,000 psch

**01.01.0002 Technische Bearbeitung für den gesamten Umfang der Leistungen des Teilbereiches BA 6= Titel 01**
Technische Bearbeitung für den gesamten Umfang der Leistungen des Teilbereiches BA 6= Titel 01

Die Bearbeitung umfasst in prüffähiger Form:

Alle auszuführenden Elemente und Möbel sind vor Ausführung mit dem Bauherrn und Architekten abzustimmen und zu bemustern.

Vorlage von Mustern aller Oberflächen, als mind A4 große Materialmuster, je 3 Stück nach Vorauswahl aus Prospektmaterial passend zu den angebotenen Produkten.

Das zeitliche Überlassen für ca. 2 Wochen von jeweils 1 Mustermöbelstückes gemäß angebotenem Produkt

Sollten Abweichungen von den vorgegebenen Platten, Materialien und Ausführungen erforderlich sein, so sind diese mit dem Architekten detailliert abzustimmen.

Übergabe aller Technischen Unterlagen, Prüfblätter, Zusammenstellung der zu liefernden Möbeln in der jeweiligen Ausführung, einschl. Farben, Materialien Mengen  vor Auslösung der Bestellung zur Freigabe an die Architekten.

Dabei ist eine ausreichende Prüf- und Korrekturzeit für den Architekten zu berücksichtigen. Einschließlich Einarbeitung aller Korrekturen
Menge: 1,000 psch

**01.01.0003 Revisionsunterlagen BA 6**
Revisionsunterlagen BA 6
Übergabe aller Zulassungsbescheide,  Übereinstimmungserklärungen und Abnahmeprotokolle, inkl. Werkstatt- und Detailpläne an den Bauherrn für alle nachbeschriebenen Konstruktionen des BA 6 = Titel 01 mit allen zugehörigen Beschlagsteilen etc. in 3 Ausfertigungen in Papierform und einmal in digitaler Form,

Die Unterlagen sind spätestens 2 Wochen vor der Abnahme dem Bauherrn zu übergeben. Die Übergabe dieser Unterlagen ist Abnahmevoraussetzung.
Menge: 1,000 psch

#### 01.02 MÖBLIERUNG - TISCHE

*Hinweis: SYSTEMBESCHREIBUNG TISCHE*
SYSTEMBESCHREIBUNG TISCHE

Die nachfolgend angegebenen Materialstärken und Maße sind ca. Angaben und können je nach Systemhersteller der Möbel abweichen.

Alle Gleiter sind mit Schraubverbindungen zu befestigen (nicht mit Nieten)

1. Schülertisch- HPL- Vollkern-Platte

Gestell aus Rund-Stahlrohr-Vierbeinkonstruktion mit rundumlaufender Rechteck-Stahlrohrzarge, pulverbeschichtet Farbe nach Wahl des AG aus der Standardfarbkollektion des Herstellers, ähnlich RAL 9006 Weißaluminium.  fest montiert am Boden mit 4 Bodenbefestigungslaschen

Tischplatte und Frontblende: High Pressure Laminate (HPL), HPL-Vollkernplatte
mit schwarzem Kern und einer dekorativen Deckschicht (HPL-Vollkernplatte)
Kanten gerundet
geeignet für Säuren bis 10% Konzentration, Feuchtigkeits beständig
Flächenfarbe nach Wahl des AG aus der Standardfarbkollektion des Herstellers in weiß/grauweiß Farbton

Frontblende auf voller Breite des Tisches bzw. zwischen den Tischbeinen, von außen nicht sichtbare Befestigung. Höhe/ Unterkante Blende 15 cm unter Unterkante der Rechteckzarge, Oberkante = Unterkante Rechteckzarge oder Unterkante Tischplatte

Rückseitig mit Tehalit-Kanal T/H 60/90mm, Länge wie Blendenbreite, beidseitig mit Abdeckkappen, mittig mit 2 Steckdosenbohrungen in Blende und Kanal.

2. Asymmetrischer Mehreck- Schülertisch,
Tischplatte in Aufsicht trapezförmig  mit abgerundeten Ecken r=25mm.
Plattenmaße: B/T 80x69/43
Tischhöhe: nach DIN EN 1729-1
Funktion: stapelbar (6)

Asymmetrischer Mehrecktisch zur flexiblen Nutzung als Schülertisch.
vielfältige Aufstellmöglichkeiten für Einzel-, Doppel- und Gruppenarbeit.
platzsparend stapelbar.
Der Tisch besteht aus einer Tischplatte auf einem Zargenrahmen aus Rechteckrohr 50x25mm mit 4 angeschweißten Beinen aus Rundstahlrohr d=35mm.
Stahlteile pulverbeschichtet.
Die Unterseite des Zargenrahmens mit Stapel- und Gleitschutz ausgestattet,
-  Tischhöhe 76cm, Normgröße 6, Farbkennzeichnung blau
-  Metallfarbe ähnlich weißaluminium RAL 9006
-  HPL-Vollkernplatte. Dekorative Hochdruck-Schichtstoffplatte entsprechend EN 438 mit einer Melaminharzdeckschicht.
-  Plattenstärke 13mm
-  Flächenfarbe weiß
-  2 Rollen (links) und 2 Kunststoffgleiter
-  Mappenhaken zum Aufhängen von Schultaschen seitlich an der Zarge
3. Sitz- und Stehtisch
 Platte: 120x70cm Säule: d=7cm Fußkreuz: 4-strahlig asymmetrisch, ca. 96x67cm Tischhöhe: stufenlos von ca. 70 bis 112,5cm einstellbar, mit 4 Bodenbefestigungslaschen.

Höhenverstellbarer Tisch mit Gasfedersäule und Fußkreuz. Konstruktion bestehend aus einer Gasfedersäule aus Rundstahlrohr und einem asymmetrischem Fußkreuz. Stahlteile pulverbeschichtet. Eine Stahlplatte verbindet Gasfedersäule und Tischplatte mittels Schrauben. Die Tischhöhe ist stufenlos über einen Flachtaster mit Auslösesicherung unter der Tischplatte einstellbar.

Metallfarbe ähnlich weißaluminium RAL 9006 Spanplatte Dekor.
Platte  aus High Pressure Laminate (HPL), HPL-Vollkernplatte
mit schwarzem Kern und einer dekorativen Deckschicht (HPL-Vollkernplatte)
Kanten gerundet
geeignet für Säuren bis 10% Konzentration, Feuchtigkeits beständig
Flächenfarbe nach Wahl des AG aus der Standardfarbkollektion des Herstellers in weiß/grauweiß Farbton

Blende B/H 120/35 cm
High Pressure Laminate (HPL), HPL-Vollkernplatte
mit schwarzem Kern und einer dekorativen Deckschicht (HPL-Vollkernplatte)
Kanten gerundet
geeignet für Säuren bis 10% Konzentration, Feuchtigkeits beständig
Flächenfarbe nach Wahl des AG aus der Standardfarbkollektion des Herstellers in weiß/grauweiß Farbton
 mit 1 Schubkasten Front aus 19 mm Dreischicht-Gütefeinspanplatten E1 nach DIN EN 312, beidseitig melaminharzpressbeschichtet mit PVC-freier Kante Frontfarbe Dekor passend zur Tischplatte,
Metallbügelgriff vernickelt Zylinderschloss,
Schließung einheitlich, aber integrierbar in bestehenden Schließplan passend zu Häfele Symo Universal Schließung 0001 bis 0010
mit Stellgleiter Kunststoff
siehe auch D-15.26 Schülertisch Physik in der Anlage

4. Schreibtisch

Vierbein-Tischsystem mit umlaufendem Zargenrahmen und verschraubten oder verschweißten Rundrohrbeinen im Eckbereich ohne sichtbare Schweißverbindungen. Falls verschraubt, dann ohne Spezialwerkzeug verlegbar. Befestigung am Boden muss möglich sein. Verkettung mit Anbautischen muss möglich sein.

Konstruktion
Tischplatten auf rundumlaufendem Stahlzargenrahmen mit verschraubten oder verschweißten Rund-Stahlrohr-Beinen.

Zarge:
Sichtbarer Zargenrahmen aus Präzisionsstahlrohr nach DIN EN 10305-5,

Tischbeine:
Tischbeine aus Präzisionsrundstahlrohr d ca. 38 mm fest mit dem Zargenrahmen verschraubt. Tischbeine mit Filz- Stellgleitern für Bodenausgleich +/- 1 cm, geeignet für harte Böden, wenn nicht anders im Positionstext beschrieben.
Tischbeine und Zargenrahmen pulverbeschichtet Farbe aus der Standardkollektion des Herstellers ähnlich RAL 9006 Weißaluminium. Befestigung am Boden muss möglich sein.
Mit fester Tischhöhe von 76 cm.
 Grund- bzw. Verkettungstisch optional links bzw. rechts mit zurückgesetztem Bein für optimale Beinfreiheit im Verkettungsbereich.

Tischplatte
Tischplatte aus 25 mm Dreischicht-Gütefeinspanplatte E1 nach DIN EN 312, beidseitig melaminharzpressbeschichtet, hergestellt nach DIN EN 14322 und geprüft nach DIN 68861, Tischplatte mittels Spezialplattenanbindungen mit ca. 8 mm Distanz auf dem Zargenrahmen montiert. Farbe ähnlich RAL 9002.

Plattenkante aus mind. 2,5 mm Birke natur Anleimer, klarlackiert, Kanten mit 2,0 mm Eckradius. Allle Kanten gerundet

5. mobiler Sitz- und Stehtisch

mobiler Sitz- und Stehtisch Einsäulenkonstruktion, mit Säule im Bereich der Außenkante der Tischplatte, so dass die Beinfreiheit unter dem Pult gewährleistet ist. Tischplatte rechteckig oder mit leichter Biegung.

Konstruktion
Tischplatten verdeckt an Einsäulen-Stahl-Tischgestell befestigt.

Tischgestell:
Stabile Einsäulenkonstruktion mit Gasfedersäule aus Präzisions-Rundstahlrohr, Außenrohr d= ca. 85mm, Innenrohr d= ca. 75mm, an der Fußquerstrebe aus Rechteckrohr ca. 60x30mm verschweißt. Fußausleger aus Rechteckstahl ca. 50x20mm. Eine Stahlplatte 300x200x8mm verbindet die Gasfedersäule mit der Tischplatte mittels Schrauben.
Stahlteile epoxydharz-pulverbeschichtet Farbe ähnlich weißaluminium RAL 9006. Tischhöhe mittels Taster verstelltbar
mit 4 Rollen ausgestattet, feststellbar
stufenlos höhenverstellbar von ca. 71 bis 115cm.

Tischplatte und Frontblende
Tischplatte B/T ca. 67/51cm  High Pressure Laminate (HPL), HPL-Vollkernplatte
mit schwarzem Kern und einer dekorativen Deckschicht (HPL-Vollkernplatte).
Kanten gerundet
geeignet für Säuren bis 10% Konzentration, Feuchtigkeits beständig
Flächenfarbe nach Wahl des AG aus der Standardfarbkollektion des Herstellers
B/T/H ca. 67/51/71-115 cm

**01.02.0001 Schülertisch Physik B/T/H ca. 130/60/76 cm**
Schülertisch Physik B/T/H ca. 130/60/76 cm
Ausführung wie in Systembeschreibung Tische 1) beschrieben
fest montiert
Menge: 32,000 St

**01.02.0002 Kabelsteigkanal für Vorposition**
Kabelsteigkanal für Vorposition
Tischhöhe 76 cm
Geschlossener Kabelkanal zur Aufnahme verschiedener Kabeltypen geeignet zur Befestigt an Tischbein mit senkrechter durchlaufender Aussparung zum Einstecken von Kabeln
Menge: 32,000 St

**01.02.0003 asymmetrischer Mehrecktisch, stapelbar, BxT 80x69/43cm**
asymmetrischer Mehrecktisch, stapelbar, BxT 80x69/43cm
Ausführung wie in Systembeschreibung Tische 2) beschrieben
Menge: 324,000 St

**01.02.0004 höhenverstellbarer Lehrertisch Lerninseln**
höhenverstellbarer Lehrertisch Lerninseln
Sitz- und Stehtisch mit Rundrohrsäule
B/T/H ca. 120/70/70-112,5 cm
Ausführung wie in Systembeschreibung Tische 3) beschrieben
Menge: 10,000 St

**01.02.0005 Schreibtisch B/T/H ca. 160/70/76 cm**
Schreibtisch B/T/H ca. 160/70/76 cm
Ausführung wie in Systembeschreibung Tische 4.) Schreibtisch beschrieben
Menge: 2,000 St

**01.02.0006 Schreibtisch B/T/H ca. 80/70/76 cm**
Schreibtisch B/T/H ca. 80/70/76 cm
Ausführung wie in Systembeschreibung Tische 4.) Schreibtisch beschrieben
Menge: 1,000 St

**01.02.0007 Schreibtisch B/T/H ca. 180/60/76 cm**
Schreibtisch B/T/H ca. 180/60/76 cm
Ausführung wie in Systembeschreibung Tische 4.) Schreibtisch beschrieben
Menge: 2,000 St

**01.02.0008 Schreibtisch B/T/H ca. 200/80/76 cm**
Schreibtisch B/T/H ca. 200/80/76 cm
Ausführung wie in Systembeschreibung Tische 4.) Schreibtisch beschrieben
Plattenkante 2,5 mm Kunststoff, r=2,5 mm
Menge: 2,000 St

**01.02.0009 Schreibtisch B/T/H ca. 180/80/76 cm**
Schreibtisch B/T/H ca. 180/80/76 cm
Ausführung wie in Systembeschreibung Tische 4.) Schreibtisch beschrieben
Plattenkante 2,5 mm Kunststoff, r=2,5 mm
Menge: 1,000 St

**01.02.0010 Schreibtisch B/T/H ca. 220/90/76 cm**
Schreibtisch B/T/H ca. 220/90/76 cm
Ausführung wie in Systembeschreibung Tische 4.) Schreibtisch beschrieben
Plattenkante 2,5 mm Kunststoff, r=2,5 mm
Menge: 1,000 St

**01.02.0011 Gitterkanal für Tischbreite 160 cm**
*** Bezugsbeschreibung
Gitterkanal für Tischbreite 160 cm
für Schreibtische nach Systembeschreibung Nr. 4
für den horizontalen Verzug von Elektrokabeln, an Unterseite der Tischplatten montiert, leichtes nachziehen von Kabeln muss ohne Montageaufwand möglich sein
Menge: 2,000 St

**01.02.0012 Gitterkanal für Tischbreite 80 cm**
*** wie Position 01.02.0011
Menge: 1,000 St

**01.02.0013 Gitterkanal für Tischbreite 180 cm bis 220 cm**
*** wie Position 01.02.0011
Menge: 4,000 St

**01.02.0014 Kabelkette zum einhängen in den Kabelkanal/ Befestigung an Unterseite der Tischplatte**
Kabelkette zum einhängen in den Kabelkanal/ Befestigung an Unterseite der Tischplatte

Vertikale Kabelkette Rund
Verwendung: für Sitz-/Stehhöhe

Schwarze Kunststoff-Kabelkette mit Metall - Standfuß. Die Kette
besteht aus Zweikammer-Kettengliedern (d=50mm) und
einer Bodenplatte (d=125mm) als Standfuß. Die Kette
kann mit einem Universaladapter an der Tischplatte
befestigt bzw. in die Kabelwanne eingehängt werden.
Standfuß pulverbeschichtet Farbe nach Wahl des AG aus der Standardfarbkollektion des Herstellers, ähnlich RAL 9006 Weißaluminium
Standfuß Durchmesser ca. 125 mm mit eine ungefähr V-fömig aussehenden Aussparung bis zur Kabelkette
Menge: 13,000 St

**01.02.0015 Kabeldurchführung Schreibtisch**
Kabeldurchführung Schreibtisch
Kunststoffkabelauslässe als Zulage zu den Tischen
Kunststoffkabelauslässe in der Tischplatte oder senkrecht in den Kabelkanälen der Computertische mit herausnehmbaren Innenteil, D= 80 mm für Elektro- und Datenleitungen
Menge: 5,000 St

**01.02.0016 Tischverbinderset**
Tischverbinderset
für Schreibtische nach Systembeschreibung Nr. 4
für das seitliche Verbinden von 2 Schreibtischen, montiert
Menge: 2,000 St

**01.02.0017 Wangentisch**
Wangentisch
B/T/H 180/80/106 cm
Plattenstärke: 40mm
Tischhöhe: nach DIN EN 1729-1

Wangentisch in Stehhöhe. Der Tisch bestehend aus einer Tischplatte, 2 Seitenwangen mit Gleitern und einer Doppel-Traverse.
Stabile Konstruktion durch Stahl-Verbindungsbeschläge mit extra starken Anzugskräfen, mit  senkrecht angeordneten und mittig unterhalb der Tischplatte angebrachten Traversen für Stabilität und Festigkeit

B/T -180/80 cm
-  Tischhöhe 106cm
-  mit 2 Fußbügeln
-  Fußkreuz / Fußbügel ähnlich weißaluminium RAL 9006
-  Mit Trittschutz. Kunststoffprofil, auf  den Fußbügel geclipst.
-  Spanplatte HPL beschichtet Farbe weiß
-  Plattenstärke 40mm
-  Plattenfarbe  HPL beschichtet Farbe weiß
-  Plattenkante 2,5mm Kunststoff weiß, Plattenecken gerundet
  r= 2,5mm.
-  Wange Spanplatte  HPL beschichtet Farbe weiß
-  Gleiter für Teppichböden
-  mit Bodenbefestigungssatz
Menge: 5,000 St

**01.02.0018 mobiler Sitz- und Stehtisch B/T/H ca. 67/51/71-115 cm**
mobiler Sitz- und Stehtisch  B/T/H ca. 67/51/71-115 cm
Ausführung wie in Systembeschreibung Tische 5.) Schreibtisch beschrieben
Menge: 10,000 St

#### 01.03 MÖBLIERUNG - STÜHLE, SITZMÖBEL

*Hinweis: Die nachfolgend angegebenen Materialstärken und Maße sind ca. Angaben und können je nach Systemhersteller der Möbel abweichen.*

**01.03.0001 Schüler Stuhl**
*** Bezugsbeschreibung
Schüler Stuhl

Vorwärts federnder Freischwinger
Sitzhöhe: nach DIN EN 1729-1

Elastische Konstruktion aus Präzisions- Rundstahlrohr Durchmesser ca. 22 mm, als Freischwinger, Seitenansicht wie "Z", unter der Sitzfläche zu einem V gebogen und verschweißt, mit eingeschweißter Querstrebe zwischen den Kufen.
 Stahlteile pulverbeschichtet, Farbe aus der Standardkollektion des Herstellers z.B. ähnlich RAL 9006

Sitz-Lehnenschale aus Buchensperrholz, körpergerecht geformt und in der Mitte verjüngt, mit Griffloch in der Rückenlehne.
Sitz-Lehnenschale tailliert und somit auch verkehrt
herum besitzbar. Sitz-Lehnenschale körpergerecht geformt.

-  Sitzhöhe 46cm
-  Holzteile Sitz und Lehne nach Farbauswahl des AG aus der
  Standardkollektion des Herstellers, farbig gebeitzt
-  mit Filzgleiter geeignet für Industrieparkett

Sitz ca. 45/46/45 cm (B/H/T)

Gesamt ca. 52/85/54,5 cm ( B/H/T)

-  Sitzhöhe 46 cm

Gleiter nach Wahl AG für harte Bodenbeläge

Sitz-Lehnenschale nach Farbauswahl des AG aus der Standardkollektion des Herstellers: Buchensperrholz natur
Menge: 324,000 St

**01.03.0002 Sitzschale Buchensperrholz schwarz gebeizt**
*** wie Position 01.03.0001
Menge: 8,000 St

**01.03.0003 Lehrerstuhl/ Drehstuhl**
*** Bezugsbeschreibung
Lehrerstuhl/ Drehstuhl

mit stufenloser Sitzhöhenverstellung von ca. 41,5 bis 56,7 cm
Alukreuzfuß 5-strahlig mit lastabhängig gebremsten Doppelrollen. Stufenlose Sitzhöhenverstellung durch Gasfeder mit Kopfauslösung.
Stahlteile pulverbeschichtet, Sitzträger und Gasfeder schwarz beschichtet.

Sitz-Lehnenschale aus Buchensperrholz mit Antirutschlack auf Wasserbasis lackiert, mit Griffloch in der Rückenlehne, körpergerecht geformt und in der Mitte verjüngt, runde Sitzform, sichtbar verschraubt, Rückenlehne in V- Form (tailliert),

Sitz-Lehnenschale nach Farbauswahl des AG aus der Standardkollektion des Herstellers: Buchensperrholz schwarz gebeizt

-  Sitzhöhe 46 cm
  Sitz ca. 45/47-60/45 cm (B/H/T
  Gesamt ca. 70/88-110/70 cm (B/H/T)

-  Metallfarbe aus Standardkollektion des Herstellers ähnlich RAL 9006 Weißaluminium.

-  Rollen für PVC freier Polyolefin Objektbelag  geeignet, Höhe +2,5cm
Menge: 12,000 St

**01.03.0004 Rollen für Teppichbelag geeignet, Sitz-Lehnschale Buchensperrholz natur**
*** wie Position 01.03.0003
Menge: 20,000 St

**01.03.0005 Chemie Schülerstuhl /Drehstuhl Gleiter**
*** Bezugsbeschreibung
Chemie Schülerstuhl /Drehstuhl Gleiter

mit stufenloser Sitzhöhenverstellung von ca. 41,5 bis 56,7 cm
Alukreuzfuß 5-strahlig mit Gleiter für harte Böden. Stufenlose Sitzhöhenverstellung durch Gasfeder mit Kopfauslösung.
Stahlteile pulverbeschichtet, Sitzträger und Gasfeder schwarz beschichtet.

Sitz-Lehnenschale aus Buchensperrholz mit Antirutschlack auf Wasserbasis lackiert, mit Griffloch in der Rückenlehne, körpergerecht geformt und in der Mitte verjüngt, runde Sitzform, sichtbar verschraubt, Rückenlehne in V- Form (tailliert),

Sitz-Lehnenschale nach Farbauswahl des AG aus der Standardkollektion des Herstellers: Buchensperrholz natur

-  Sitzhöhe 46 cm
  Sitz ca. 45/47-60/45 cm (B/H/T)
  Gesamt ca. 70/88-110/70 cm (B/H/T)

-  Metallfarbe aus Standardkollektion des Herstellers z.B. ähnlich RAL 9006 Weißaluminium.
Menge: 32,000 St

**01.03.0006 Sitz-Lehnenschale nach Farbauswahl des AG aus der Standardkollektion des Herstellers: Buchensperrholz schwarz gebeizt**
*** wie Position 01.03.0005
Menge: 64,000 St

**01.03.0007 Hochstuhl**
Hochstuhl
Sitzhöhe: 79cm
Sitzfläche: 45x41cm,
Rücken Höhe: 19cm
Zertifikat: GS-Geprüfte Sicherheit

Hochstuhl bestehend aus einem Kufengestell mit Gleitern und einer Sitzschale. Das Gestell aus Stahlrohr d=12mm hat 2 Kufen und eine Querstrebe, die als Fußstütze dient. Die ergonomisch geformte Sitzschale besteht aus Schichtholz

-  Metallfarbe weißaluminium RAL 9006
-  Sitz und Lehne HPL Vollkern weiß
-  Kunststoffgleiter
Menge: 32,000 St

**01.03.0008 Hocker stapelbar**
Hocker stapelbar
Sitzhöhe 46 cm
Sitzfläche aus Sperrholz rund mit Sitzmulde Durchmesser 35 cm mit vedeckter Befestigung

Gestell: Rundstahlrohr verschweißt Durchmesser ca. 14 mm, mit 4 Fußstützen Rundstahlrohr Durchmesser ca. 14 mm auf 4 verschiedenen Höhen
Metallteile pulverbeschichtet in Farbton aus Herstellerstandardfarbpalette.
Die Standardfarbpalette muss einen Farbton ähnlich RAL 9006 sowie Farben in Gelbtönen, Rottönen enthalten
Kunststoffgleiter

Sitzfläche in Farbton aus Herstellerstandardfarbpalette.
Die Standardfarbpalette muss einen Farbton Holz Buche natur sowie gebeizt Farben in Gelbtönen, Rottönen, Dunkelrot, grau, schwarz enthalten

Es ist zu kalkulieren, dass 5 verschiedenen Farbkombinationen ausgeführt werden
Menge: 70,000 St

#### 01.04 KASTENMÖBEL

**01.04.0001 Rollcontainer ca. 10,5 HE, B/H/T ca. 43/60/80 cm**
Rollcontainer ca. 10,5 HE, B/H/T ca.  43/60/80 cm
Einteilung 1,5 HE, 2 HE, 3 HE, 4 HE

Beschreibung
Rollcontainern basierend auf einem Verbundsystem bestehend aus Korpusteilen und einem Stahlskelett. Beide sind durch eine trennbare Befestigung miteinander verbunden.
Das äußere Erscheinungsbild der Container wird durch die Kombination von Front und Korpus definiert.

Konstruktion
Selbsttragendes, alle statischen Kräfte aufnehmendes Stahlskelett bestehend aus zwei verschweißten, selbsttragenden Stahlrahmen mit integrierter Rasterschiene zur Aufnahme diverser Schubkastenführungen.
Container mit Zentralverschluss und nicht überlistbarer Auszugssperre.
Rollcontainer mit 4 Doppellenkrollen (davon 2 feststellbar),

Fronten
Dreischicht-Gütefeinspanplatte 19 mm E1 nach DIN EN 312, beidseitig melaminharzpressbeschichtet Farbe wie die Tischplatten, mit Kunststoffkante, Farbe wie Dekor, sowie mit Bügelgriff Metall vernickelt Farbe grauweiß ähnlich RAL 9002.

Korpus
Dreischicht-Gütefeinspanplatte 19 mm E1 nach DIN EN 312, beidseitig melaminharzpressbeschichtet mit Kunststoffkante, Farbe wie Dekor.  Farbe grauweiß ähnlich RAL 9002.

Schubkasten und Führung
Die Kraftübertragung muss von der Schubkastenführung über das Stahlskelett und die Stellgleiter bzw. Doppelrollen auf den Fußboden übertragen werden.
Der Auszug ist mit einer Teleskopschiene ausgestattet, bestehend aus gehärteten Stahlkugeln im Kugelkäfig. Schübe in den standardisierten Höheneinheiten 1,5/2/3/4 HE (1 HE=50 mm).
2 bis 6 HE Orga-Schübe mit doppelter Seitenwandlochung zur Aufnahme von Organisations-Zubehörs. Alle Schübe mit Überauszug.
1,5 HE Schub als Kunststoff-Materialauszug. Belastbarkeit der Schübe bei Flachschub mindestens 12 kg, Überauszug mindestens 45 kg.
Menge: 8,000 St

**01.04.0002 mobile Halbschränke B/H/T 80/125,7/45,3 cm**
mobile Halbschränke B/H/T 80/125,7/45,3 cm

fahrbares Schrankelement, fest verleimt
Korpus B/H/T 80/114,5/42,5 cm zzgl. Sockel, ggf. Front und Sichtrückwand

Material:

Alle Flächen aus Dreischicht-Feinspanplatten mit RAL-Gütezeichen nach
DIN EN 312, E1 birke furniert. Seiten, Böden, Blenden und Fronten, Sichtrückwand 19 mm;
Konstruktions- und Einlegeböden gemäß Beanspruchungsgruppe L 75 oder DIN 68874 Teil 1, belastbar bis 75 kg/ m².

Oberflächen:

Oberfläche Frontelemente/ sichtbare Korpusfronten, Sichtrückwand, Sichtbare Böden, Drehtüren:
Furnier Birke, klar lackiert, DD Lack

Alle Kanten, Flächen, die im geschlossenen Zustand von Drehtüren durch die Fugen sichtbar sind, sind - in diesen Bereichen- furniert auszuführen, auch wenn dies im Folgenden nicht weiter erwähnt ist.

Oberfläche Innenseiten Korpus:
Mit Melaminharz kunststoffpressbeschichtet nach DIN 14322, Standardfarbe nach Wahl des Architekten,
Farbe voraussichtlich grauweiß ähnlich RAL 9002.
Fachböden Melaminharz beschichtet
Vorderkante Korpus Birke furniert klar lackiert, DD Lack.

Kanten:
Alle Kanten als Birke furniert klar lackiert, rundum geschlossen.
Ecken und Kanten gerundet mit 2 mm Radius.

Konstruktion:
Boden korpusbündig aufgefoppelt. Fronten : 2 Drehtüren vorgesetzt, seitlich korpusbündig Fronten stehen oben und unten ca. 3 mm über Innenkante des Korpus über

Korpus und Konstruktionsböden: Keine sichtbare Befestigung.
Obere und untere Konstruktionsböden sind in die Seiten eingedübelt und
verleimt. Rückwand ringsum eingenutet und eingeleimt. Einlegeböden verstellbar durch Reihenbohrung, Lochabstand 25 mm.
Einlegeböden mit Fachbodenträgern, Höhe variabel
Vertikale und horizontale Türfugen innerhalb eines Schrankes generell 8 mm,

teils mit Gegengewichten für die notwendige Stabilität ausgestattet

4 Feststellbare Rollen, geeignet für Teppichböden, 360° Rotierbar, geeignet für Schrankgewicht und Zuladung ca. 75kg/m²
-

Beschläge:

- Bänder: Sichtbare 270 Grad Ganzmetall-Topfbänder mit
integrierter Höhen- und Seiteneinstellung. Flacher Bandarm mit geringem
Platzbedarf in Schrankinnenraum, zur Befestigung in der Reihenbohrung
bzw. im Alu-Lochreihenprofil.

- Profilschlagleisten: Aus Kunststoff mit Dichtungslippe und verdeckter
Befestigung, Farbe grauweiß RAL 9002.

- Bodenträger: Sicherheitsbodenträger mit Kralle gegen unbeabsichtigtes
Herausfallen aus der Lochreihe und Sicherheitszapfen, der ein Herausziehen des Bodens verhindert. Bei Alu-Lochreihenprofil ebenfalls Bodenträger mit Sicherheitszapfen, jedoch zum Eindrehen in das Profil.

Griffe:
- Metallbügelgriffe: 105 mm lang, d= 8 mm, durchgeschraubt, matt vernickelt.

Schlösser:
Schlösser mit austauschbarem Plättchenzylinderkern und Wendeschlüssel

- für Drehtüren: Dreholivenverschluss mit 3-Punkt-Verriegelung, Zylinderdreholivenschloss mit 3-Punkt-Verriegelung oder Zylinderschloss mit
3-Punkt-Verriegelung

Schließungen:
Zylinderschließsystem wie in den Positionstexten nach Schließplan in den Standardschließungen.
Nachträgliche Installation einer Hauptschließanlage ist durch Austausch
der Zylinderkerne zu ermöglichen.

Inneneinrichtung:
Mittel- und Trennwände sowie feste Zwischenböden sind mit dem Korpus
verdübelt und verleimt; alle anderen Ausstattungen voll variabel, austausch- und nachrüstbar.

-  Zylinderschloss, nach mit AN abzustimmenden Schließplan
-  Metallbügelgriff vernickelt
-  Bänder sichtbar
-  Reihenbohrung
-  Lieferung verleimt
-  2 Einlegeböden
-  2 Drehtüren volle Höhe als Doppelflügeltür
-
Menge: 24,000 St

#### 01.05 HÖRSAALGESTÜHL

*Hinweis: Die nachfolgend angegebenen Materialstärken und Maße sind ca. Angaben und können je nach Systemhersteller der Möbel abweichen.*

*Hinweis: ALLGEMEINE BESCHREIBUNG*
ALLGEMEINE BESCHREIBUNG

Ausgeschrieben wird ein Hörsaalgestühl mit fester Schreibplatte auf einer bestehenden Podestkonstruktion aus Stahlbeton. Das Hörsaalgestühl wird in eine Physik - Fachklasse eingebaut. Der Raum befindet sich im 1. OG des 6. Bauabschnittes. Der Bieter muss seit mindestens 3 Jahren Hörsaalgestühl fertigen und montieren.
Auf Verlangen der Vergabestelle müssen innerhalb von 6 Kalendertagen aussagekräftige Unterlagen des angebotenen Gestühls in Form von Farbfotos, Zeichnungen etc. vorgelegt werden. Aus diesen Unterlagen müssen alle geforderten Merkmale eindeutig ersichtlich sein.
Der Bieter muss Referenzen von vergleichbaren Objekten mit Adressen nachweisen. Es ist gewünscht, dass der Bieter seine Fertigungsmöglichkeiten in Wort und Bild darstellt.

Regelfall:
Die Sitzreihen werden durch eine feststehende Stahl-Tragkonstruktion getrennt. An der Tragkonstruktion werden an der Vorderseite die Klappsitze und die Rückenlehnen montiert. An der Oberseite der Rückseite werden die Schreibplatten befestigt. Lehnen, Sitze sind aus gebeiztem Buchen-Sperrholz. Die Schreibplatte besteht aus Multiplex mit gebeizten Kanten und die Oberseite ist mit HPL beschichtet.
Es gibt 4 Reihen mit je 4+4 Plätzen (dazwischen ein Mittelgang) mit insgesamt  32 Plätzen. Die Bestuhlung ist geradlinig zu montieren, siehe auch Grundriss 1. OG Raum Z-OG 18 in der Anlage

Aufstellung:  Grade Aufstellung 4 Reihen mit je 4 und 4 Sitzen dazwischen ein Mittelgang, siehe auch Grundriss 1. OG Raum Z-OG 18 in der Anlage
Bodenaufbau Podest:  Stahlbetonpodest mit PVC freiem Polyolefin beklebt (bauseits)
Stufentiefe:  ca. 1800 mm
Stufenhöhe:  zwischen ca. 130 mm bis ca. 160 mm
Reihentiefe:  ca. 900 mm
Platzbreite:  ca. 600 mm

Die Stufen werden abwechselnd an der Stufenkante und auf der ebenen
Podestfläche montiert

Sonderfall:
Vor der ersten Sitzreihe ist eine Stahltragkonstruktion mit den Schreibplatten und den "Verkleidungselementen" in Form einer durchlaufenden Platte aus dem gleichen Material wie die Lehnen an der Vorderkante der 1. Podeststufe befestigt.
Die Bestuhlung der letzten Sitzplatzreihe erfolgt mit losen Stühlen aus Titel 01.03

Zeitlicher Ablauf:
Nach Beendigung der Bodenbelagsarbeiten im Hörsaal und dem Anbringen der Wand- und Decken- Verkleidung erfolgt die Montage der Hörsaalbestuhlung.

*Hinweis: AUSFÜHRUNGSBESCHREIBUNG BESTUHLUNG*
AUSFÜHRUNGSBESCHREIBUNG BESTUHLUNG

Hörsaalgestühl
mit fester Tischplatte
in geradliniger Aufstellung gem. Zeichnung Tiefenraster 900mm, Achsmaß 600 mm

Incl. Montagearbeiten.

Stahl-Tragkonstruktion:
Standrohre aus Quadratrohr in C- Form, dabei ist darauf zu achten, dass die Montageschrauben weit hinter dem Drehpunkt der Sitzfläche liegen, das untere waagerechte Stahlprofil auf dem Boden muss zur Vorderkante der Schreibfläche zurückgesetzt sein und darf zu keiner Stolpergefhar werden
auch als Unterkonstruktion für feste Schreibplatte
Montage auf den Podeststufen

Sitzträger aus Präzisionsstahlrohr,
mit umlaufender Schweißnaht im Randbereich des Standrohres. Die Schweißung des Auslegers hat im Stumpfschweißverfahren zu erfolgen mit zusätzlicher Kehlnaht. Der stirnseitige Abschluss des Plattenträgers ist  zu schließen.
Alle Stahlteile aus mind S235 JR, Oberfläche pulverbeschichtet

Doppelschalensitz
Mehrschichtiges Buchen Sperrholz A/A Qualität (2-teilig) auf Massivholz-Rahmen- Konstruktion verleimt, mit körpergerechter Verformung, Sitzvorderkante abgebogen und Ecken gerundet. Mit Ober- und Unterschale, spannungsfrei verleimt.
Oberfläche farbig gebeizt und lackiert
Höhe Sitzfläche auf ca. 45 cm über dem Fertig-Fußboden

Drehlager
Unfallsicheres geschlossenes Gehäuse mit verschleißfestem und wartungsfreiem Drehlager aus glasfaserverstärktem Kunststoff mit integrierter Dämpfung aus Kautschuk, absolut bruchsichere und verschleißfreier Lagerhebel aus Stahl, Klappsitz mit selbstständiger Rückstellung,Drehbewegung durch im Sitz eingebautes Kontergewicht ohne erlahmende Federkraft. Drehlagersysteme mit Federkraft sind nicht zulässig.

Rückenlehne
Mehrschichtiges Buchen Sperrholz A/A Qualität, mit Akerblomknick und körpergerechter Verformung, von Sitzunterkante bis ca.30-100 mm über Schreibplatte hinausragend, Stärke ca.10  mm, Ecken gerundet

Schreibplatte
Feste Schreibplatte aus Birke Multiplex Stärke ca. 24mm, Kanten geschliffen mit sichtbarer Multiplexansicht gebeizt und lackiert, Oberseite mit 0,8 mm HPL Farbe nach Wahl des Architekten aus Standardfarbpalette des Herstellers.
Tiefe der Schreibplatte: ca. 35 cm, Tiefe Tischplatte letzte Reihe ca. 50 cm, Schreibplatte durchgehend vor den Sitzreihen,

"Verkleidungselementen" vor der ersten Sitzreihe in Form einer durchlaufenden Platte aus dem gleichen Material und Oberfläche wie die Lehnen. Die Blende steht in gleicher Höhe wie die Rückenlehne über die Oberkante der Tischplatte über.Die Unterkante befindet sich ca. 19,5 cm über der Oberkante Fertigfußboden der höheren Podeststufe

Oberflächen:
Beschichtungen:
Alle Holz- bzw. Furnieroberflächen sind vollflächig zu beizen und anschliessend zu beschichten, Farbton der Beize in einem Grauton nach Angabe AG, auch Mischtöne, nach Vorlage von Farbmustern auf Holzoberfläche gemäss Ausschreibung,
Alle Metalloberflächen pulverbeschichtet in einem RAL Farbton nach Wahl AG. Ausführung der Beschichtung gemäss DIN 18363 durch Spritzen mit Klarlack auf Alkhydharzbasis, matt, aromatenfrei, geruchsmild, hoch strapazierfähig, kratz- und abriebfest. Inkl. Fein- und Zwischenschliff.

Verschraubungen:
Alle Schraubverbingen sollen möglichst unauffällig, Schraubreihen immer mit geordneten Abständen ausgeführt werden.
Alle sichtbaren Schraubverbindungen werden mit Edelstahlschrauben mit Innensechskant ausgeführt.
Das Gestühl muss den Anforderungen und den Bestimmungen des Unfallversicherungsverbandes entsprechen und mit dem gültigen GS-Zeichen versehen sein.

Alle mechanischen Bauteile sind so auszuführen, dass keine Verletzungsgefahr besteht und sie geräuscharm zu bedienen sind.

Endbeschichtete Bauteile müssen für Transport, Lagerung, Montage bis zur Schlussabnahme durch geeignete Schutzmassnahmen gesichert und geschützt werden.
Dies ist in die Einheitspreise mit einzukalkulieren.

**01.05.0001 Herstellen aller notwendigen Ausführungs- und Detailzeichnungen der Hörsaalbestuhlung. Diese Zeichnungen sind entsprechend den Vertragsbedingungen und Vorbemerkungen dem Auftraggeber zur Freigabe vorzulegen.**
Herstellen aller notwendigen Ausführungs- und Detailzeichnungen der Hörsaalbestuhlung. Diese Zeichnungen sind entsprechend den Vertragsbedingungen und Vorbemerkungen dem Auftraggeber zur Freigabe vorzulegen.

Vorlage zur Freigabe durch die Architekten rechtzeitig vor vorgegebenen Ausführungstermin auf der Baustelle. Es ist eine Prüffrist der Architekten bis zu 2 Wochen zu berücksichtigen.

Ein zweifaches Einarbeitend der Korrekturen werden nicht gesondert vergütet und sind mit einzukalkulieren.
Menge: 1,000 psch

**01.05.0002 Anfangstische mit Stahl-Tragkonstruktion,**
Anfangstische mit Stahl-Tragkonstruktion,
sowie "Verkleidungselementen", Schreibplatte. Montage auf bauseitigem Stahlbetonpodest an der Podestvorderkante/-Stufe

als verbundenes Element für 4 Sitze Breite ca. 2450 mm

Ausführung gemäß Allgemeiner Beschreibung und Ausführungsbeschreibung Bestuhlung
Menge: 2,000 St

**01.05.0003 Mittelsitzreihe mit Stahl-Tragkonstruktion,**
*** Bezugsbeschreibung
Mittelsitzreihe mit Stahl-Tragkonstruktion,
Sitz und Lehne, mit Schreibplatte
Montage auf bauseitigem Stahlbetonpodest an der Podestvorderkante/-Stufe

als verbundenes Element für 4 Sitze Breite ca. 2450 mm

Ausführung gemäß Allgemeiner Beschreibung und Ausführungsbeschreibung Bestuhlung
Menge: 2,000 St

**01.05.0004 Montage auf bauseitigem Stahlbetonpodest auf der ebenen Fläche**
*** wie Position 01.05.0003
Menge: 4,000 St

**01.05.0005 als letzte Reihe mit einer Schreibplatten-Tiefe von 500 mm**
*** wie Position 01.05.0003
Menge: 2,000 St

#### 01.06 SONSTIGES

*Hinweis: SYSTEMBESCHREIBUNG PINNWÄNDE*
SYSTEMBESCHREIBUNG PINNWÄNDE

Die nachfolgend angegebenen Materialstärken und Maße sind ca. Angaben und können je nach Systemhersteller der Möbel abweichen.

1. Akustik-Pinnwand

Akustikwandpaneelsystem, 40mm Glaswolle, textile Oberfläche und U-Abschlussprofil

Akustikwandpaneelsystem mit einem Schallabsorptionsgrad
aw = 1,00 gemäß DIN EN ISO 11654 bei einer totalen
Konstruktionshöhe von 50 mm.
Akustikplatte aus Glaswolle
Kantenausführung: A ähnl. DIN EN 13964
Sichtseitig wiederstandfähiges Textilgewebe,
Standardfarbe nach Wahl des Architekten
nicht brennbar, Baustoffklasse: A2-s1,d0 (gem. DIN EN 13501-1)
umweltfreundlichen Bindemittel ohne Zugabe von Formaldehyd
Absorptionsklasse: A (gem. DIN EN ISO 11654), aw = 1,00
Praktischer Absorptionsgrad ap 125Hz = 0,20; 250Hz =
0,70; 500Hz = 1,00; 1000Hz = 1,00; 2000Hz = 1,00;
4000Hz = 1,00 gemäß DIN EN ISO 11654 bei einer totalen
Konstruktionshöhe von 50 mm
Artikulationsklasse AC: 230 (gem. ASTM E 1111 und E 1110)
Feuchtebeständigkeit: bis 75%rH bei 30°C formstabil (DIN EN 13964)

Rahmen:
U-Abschlussprofil umlaufend
System-Unterkonstruktion
Aufnahmekonstruktion aus U-Abschlussprofilen,
Farbe RAL nach Wahl des Architekten, ähnlich RAL 7044

Montage:
Gem. Vorgabe Systemhersteller. verdeckt
Die Ecken der Profile sind überlappend auszuführen und zu verschrauben.

Stoßfugen sind nur zulässig sofern technisch erforderlich.

**01.06.0001 Klappschiebetafel, fahrbar, mit 5 Schreibflächen 150x120 cm**
Klappschiebetafel, fahrbar, mit 5 Schreibflächen 150x120 cm
in Klassenzimmern

Schiebetafel mit 5 Schreibflächen,
Mittelfläche B/H ca. 150/ 120 cm, 2 Seitenflächen B/ H ca. 75 / 120 cm
Schiebegestell mit fest verschweißten, natureloxierten Alu-Seitenteilen.

Fahrbar mit Lenkrollen und feststellbare Rollen.

Brüstungsplatte aus Dreischicht-Feinspanplatte E1 mit RAL-Gütezeichen nach DIN EN 312, beidseitig melaminharz-pressbeschichtet nach DIN EN 14322 und nach DIN 68861.

Wartungsfreier, kugelgelagerter Schiebemechanismus mit Kettenführung und Stahlgegengewichte im Korpus laufend.

stufenlos höhenverstellbar, niedrigste Höhe ca. 185 cm, Hub ca. 74 cm

Tafelflächen
Emaillierte Schreibflächen, eingebrannt. Rückseite der Grundflächen mit verzinktem Gegenzugblech. Trägerplatte in Sandwichbauweise mit Wabenkern, beidseitig mit 3,0mm starker Spandeckplatte.
Schreibflächen schraublos eingefasst mit abgerundeten Kunststoff-
Sicherheitsecken, zusätzlich mit Silikon wasserfest abgedichtet.

Stahlemail grün.
magnethaftbar,
feucht und trocken abwischbar und mit Kreide beschreibbar

Kreideleiste und Schwammbehälter an Hauptfläche aus natureloxiertem Aluminium mit seitlichen Sicherheitskappen.

GS geprüft
Menge: 4,000 St

**01.06.0002 Zulage zur Vorposition für Linierung Kreuzkaro - Abstand 5 cm**
Zulage zur Vorposition für Linierung Kreuzkaro - Abstand 5 cm
je Tafelfläche ca. 75x100 cm
Menge: 16,000 St

**01.06.0003 Akustik-Pinnwand B/H ca. 270/120 cm**
Akustik-Pinnwand B/H ca. 270/120 cm
Ausführung wie in Systembeschreibung Pinnwände 1.) Akustik-Pinnwand beschrieben
Menge: 5,000 St

**01.06.0004 Akustik-Pinnwand B/H ca. 240/120 cm**
Akustik-Pinnwand B/H ca. 240/120 cm
Ausführung wie in Systembeschreibung Pinnwände 1.) Akustik-Pinnwand beschrieben
Menge: 2,000 St

**01.06.0005 Akustik-Pinnwand B/H ca. 220/120 cm**
Akustik-Pinnwand B/H ca. 220/120 cm
Ausführung wie in Systembeschreibung Pinnwände 1.) Akustik-Pinnwand beschrieben
Menge: 1,000 St

**01.06.0006 Akustik-Pinnwand B/H ca. 200/120 cm**
Akustik-Pinnwand B/H ca. 200/120 cm
Ausführung wie in Systembeschreibung Pinnwände 1.) Akustik-Pinnwand beschrieben
Menge: 1,000 St

**01.06.0007 Akustik-Pinnwand B/H ca. 189/120 cm**
Akustik-Pinnwand B/H ca. 189/120 cm
Ausführung wie in Systembeschreibung Pinnwände 1.) Akustik-Pinnwand beschrieben
Menge: 4,000 St

**01.06.0008 Akustik-Pinnwand B/H ca. 270/100 cm**
Akustik-Pinnwand B/H ca. 270/100 cm
Ausführung wie in Systembeschreibung Pinnwände 1.) Akustik-Pinnwand beschrieben
Menge: 3,000 St

**01.06.0009 Akustik-Pinnwand B/H ca. 235/100 cm**
Akustik-Pinnwand B/H ca. 235/100 cm
Ausführung wie in Systembeschreibung Pinnwände 1.) Akustik-Pinnwand beschrieben
Menge: 2,000 St

**01.06.0010 Schaukasten B×H×T: ca. 2030× 1010×50- 60 mm**
Schaukasten B×H×T: ca. 2030× 1010×50- 60 mm
DIN A4-Blätter 27 × DIN A4
Gehäusetiefe 50-60 mm
Öffnungsart Schiebetür / zweiteilig
geeignet für den Innenraum, ohne Brandschutzanforderungen, als Anbauelement wandhängend

Schiebetür-Schaukasten in der Größe 27× DIN A4 mit leichtgängigen rollengelagerten Schiebetüren und Sicherheitsschließung. Mit Alu-Rahmen aus Strangpress-Profil verwindungsfrei und formstabil.
mit folgender Ausstattung:
Sichtfläche ca. 1990 x 950 mm

  Inkl. 10 Haftmagnete
  Schiebetür-Öffnung mit zwei Flügeln
  Oberfläche als Eloxierung in Silber
  Magnethaftende, weiße Rückwand
  Sicherheitsschloß mit 2 Schlüsseln
  Schiebetür-Scheiben aus ESG-Sicherheitsglas, Kanten geschliffen und poliert
  Robuste, eckige Alu-Rahmenkonstruktion mit innenliegenden Eckverbindern
  inkl. Wandmontage und Befestigungsmaterial, alle Kanten mind 2 mm gerundet
Menge: 1,000 St

#### 01.07 STUNDENLOHNARBEITEN

*Hinweis: STUNDENLOHNARBEITEN*
STUNDENLOHNARBEITEN

Für Änderungen geringen Umfanges und unvorhergesehene
Arbeiten.
Stundenlohnarbeiten müssen von der Objektüberwachung
angeordnet sein und täglich zur Unterschrift vorgelegt werden.
Nicht abgezeichnete Berichte werden nicht anerkannt.

Die nachfolgend aufgeführten Stundenlohnsätze gelten
einschl. aller Zuschläge wie Auslösungen, Trennungs-,
Wege- und Unterkunftsgelder, Reisekosten, Wochenendfahrten u.ä.
Bei den Gerätekosten muß das Bedienungspersonal eingerechnet werden, und die Kosten für Transport, Vorhaltung, Reparatur, Betriebsstoffe etc. müssen enthalten
sein. Meister-und Polierstunden werden während der Ausführung sonstiger Leistungen nicht gesondert vergütet.

**01.07.0001 Stunden eines Facharbeiters**
Menge: 12,000 h

### 02 MÖBLIERUNG BA 8

*Hinweis: ZUSÄTZLICHE TECHNISCHE VERTRAGSBEDINGUNGEN - ALLGEMEIN*
ZUSÄTZLICHE TECHNISCHE VERTRAGSBEDINGUNGEN - MÖBLIERUNG

Es gelten die unter 01 aufgeführten ZTVs.

#### 02.01 ALLGEMEIN

**02.01.0001 Baustelleneinrichtung BA 8**
Baustelleneinrichtung BA 8
Einrichten und Räumen der Baustelle, mit An- und Abfuhr sowie Vorhalten der zur Durchführung aller nachstehend beschriebenen Arbeiten für den Teilbereich des 8. Bauabschnittes (BA 8) erforderlichen Maschinen, Geräte, Werkzeuge und Bühnen und sonstiger Einrichtungen für die Zeitdauer der im Bauabschnitt 8 beschriebenen Gesamtleistungen.
Die gesamte Baustelleneinrichtung hat den Vorschriften der Bauaufsichts- und Ordnungsbehörden sowie der Berufsgenossenschaft zu entsprechen.

Abschließbare Lagerräume können vom AG nicht gestellt werden. Falls erforderlich: Auf- und Abbauen und Vorhalten von abschließbaren Magazincontainern für die Zeit der nachfolgend beschriebenen Arbeiten. Aufgrund der beengten Verhältnisse darf von dem AN jeweils maximal ein 20 Fuß Magazincontainer aufgestellt werden. Der vom AN gestellte Magazincontainer muss stapelbar sein.

Ein Aufenthaltscontainer sowie ein WC-Container wird bauseitig für die gemeinsame Nutzung durch die Firmen zur Verfügung gestellt.

Die Anfahrts- und Standmöglichkeiten für evtl. Autokran und LKW sind dem beiliegenden Baustelleneinrichtungsplan zu entnehmen. Für Stellplätze von evtl eigenen Hebezeugen liegt die Abstimmung aller Randbedingungen (Untergrund, Zufahrt etc.) eigenverantwortlich alleine beim AN Möblierung

Zu berücksichtigen ist, dass nur bedingt Lager- und Montageflächen vorhanden sind und diese mit der Objektüberwachung abzustimmen sind.

Baustellenzufahrt siehe Baubeschreibung in den Vorbemerkungen.
Siehe auch den Baustelleneinrichtungsplan in der Anlage.
Menge: 1,000 psch

**02.01.0002 Technische Bearbeitung für den gesamten Umfang der Leistungen des Teilbereiches BA 8= Titel 02**
Technische Bearbeitung für den gesamten Umfang der Leistungen des Teilbereiches BA 8= Titel 02

Die Bearbeitung umfasst in prüffähiger Form:

Alle auszuführenden Elemente und Möbel sind vor Ausführung mit dem Bauherrn und Architekten abzustimmen und zu bemustern.

Vorlage von Mustern aller Oberflächen, als mind A4 große Materialmuster, je 3 Stück nach Vorauswahl aus Prospektmaterial passend zu den angebotenen Produkten.

Das zeitliche Überlassen für ca. 2 Wochen von jeweils 1 Mustermöbelstückes gemäß angebotenem Produkt

Sollten Abweichungen von den vorgegebenen Platten, Materialien und Ausführungen erforderlich sein, so sind diese mit dem Architekten detailliert abzustimmen.

Übergabe aller Technischen Unterlagen, Prüfblätter, Zusammenstellung der zu liefernden Möbeln in der jeweiligen Ausführung, einschl. Farben, Materialien Mengen  vor Auslösung der Bestellung zur Freigabe an die Architekten.

Dabei ist eine ausreichende Prüf- und Korrekturzeit für den Architekten zu berücksichtigen. Einschließlich Einarbeitung aller Korrekturen

Aufmaß und Detail- und Übersichtszeichnungen für die Garderoben aus Titel 02.02. im Maßstab 1:5, 1:20. Die Details sind als pdf- Dateien den Architeken zur Freigabe vorzulegen. Es sind 2 Überarbeitungen einzukalkulieren.
Menge: 1,000 psch

**02.01.0003 Revisionsunterlagen BA 8**
Revisionsunterlagen BA 8
Übergabe aller Zulassungsbescheide,  Übereinstimmungserklärungen und Abnahmeprotokolle, inkl. Werkstatt- und Detailpläne an den Bauherrn für alle nachbeschriebenen Konstruktionen des BA 8 = Titel 02 mit allen zugehörigen Beschlagsteilen etc. in 3 Ausfertigungen in Papierform und einmal in digitaler Form,

Die Unterlagen sind spätestens 2 Wochen vor der Abnahme dem Bauherrn zu übergeben. Die Übergabe dieser Unterlagen ist Abnahmevoraussetzung.
Menge: 1,000 psch

#### 02.02 GARDEROBEN

*Hinweis: AUSFÜHRUNG HAKENLEISTE SCHÜLERUMKLEIDEN*
AUSFÜHRUNG HAKENLEISTE SCHÜLERUMKLEIDEN

Ausführung gemäß Detail D-15.25

bestehend aus Frontblende aus Multiplex Birke, d= 30 mm,
Oberfläche in Sichtqualität, transparent lackiert,
 mit rückseitigem Spezialmontageprofil
wandmontiert mit Abstandshaltern, Wandmaterial siehe Einzelposition
alle Kanten gerundet r=4 mm,

Dreifachhaken aus Stahl, 10 mm Ø, Hakenenden nach vorne zeigend und kugelförmig rund geschliffen, gem. GUV-SR 2001, pulverbeschichtet in RAL Farbton nach Angabe AG. Es kommen raumweise verschiedene Farbtöne zur Ausführung.
Die Haken sind mittels Edelstahl-Klemmbrücke fest verschraubt.

Hakenabstand ca.: 300 mm

seitliche Abschlüsse 90 ° zur Wand, Retoure aus Holz,
GS zertifiziert und entsprechend den Richtlinien der GUV – SR 2001 nach DIN 7917.
Abstand Vorderkante Wandblende zur ca. 13 cm

*Hinweis: AUSFÜHRUNG HAKENLEISTE IN DEN LEHRERUMKLEIDEN*
AUSFÜHRUNG HAKENLEISTE IN DEN LEHRERUMKLEIDEN

bestehend aus einer rechteckigen Blende aus thermisch gehärtetem Aluminium, mit Abstandhaltern und 3-fach-Haken aus gesintertem Stahl, mit Endelementen.

Montage / Wandbefestigung: Generell sind alle Befestigungen nicht sichtbar oder nur von unten vorzusehen.
wandmontiert mit Abstandshaltern, Wandmaterial siehe Einzelposition
alle Kanten gerundet r=4 mm, pulverbeschichtet weiss RAL 9016,
Blende: Alu  pulverbeschichtet weiss RAL 9016,
Haken aus Stahl, pulverbeschichtet weiss RAL 9016,
Achsmaß der Hacken 20 cm, Haken nach hinten offen
Abstand Vorderkante Wand bis Vorderkante Blende ca. 12 - 15 cm
Höhe Blende: ca. 45 - 50 mm
Höhe Hacken: ca. 15 - 20 cm
mit zwei seitlichen Abschlüsse 90 ° zur Wand, Retoure aus Aluminium,
 pulverbeschichtet weiss RAL 9016,
GS zertifiziert und entsprechend den Richtlinien der GUV – SR 2001 nach DIN 7917.

**02.02.0001 Raum N-EG 1, N-EG 2, N-EG 3, N-EG 4, N-EG 5, N-EG 6, Hakenleiste 1,**
Raum N-EG 1, N-EG 2, N-EG 3, N-EG 4, N-EG 5, N-EG 6, Hakenleiste 1,
gerade,
gemäß Ausführungsbeschreibung "Schülerumkleiden"
Länge ca. 922 cm, nach Aufmaß vor Ort, zwischen 2 Stirnwänden eingepasst
Abschluss rechtwinklig zur Rückwand: 0
Anzahl der Dreifachhaken: 30 Stück
Befestigung an Sichtbetonwand

Siehe A-606S Grundriss Erdgeschoss Süd in der Anlage
Menge: 6,000 St

**02.02.0002 Raum N-EG 1, N-EG 3, N-EG 5, Hakenleiste 2,**
Raum N-EG 1, N-EG 3, N-EG 5,  Hakenleiste 2,
gerade,
gemäß Ausführungsbeschreibung "Schülerumkleiden"
Länge ca. 690 cm, nach Aufmaß vor Ort,
Abschluss rechtwinklig zur Rückwand: 2 Stück
Anzahl der Dreifachhaken: 23 Stück
Befestigung an geputzte Kalksandsteinmauerwerkswand

Siehe A-606S Grundriss Erdgeschoss Süd in der Anlage
Menge: 3,000 St

**02.02.0003 Raum N-EG 2, N-EG 4, N-EG 6, Hakenleiste 2,**
Raum N-EG 2, N-EG 4, N-EG 6,  Hakenleiste 2,
gerade,
gemäß Ausführungsbeschreibung "Schülerumkleiden"
Länge ca. 612 cm, nach Aufmaß vor Ort,
1 x an Stirnwände angepasst
Abschluss rechtwinklig zur Rückwand: 1 Stück
Anzahl der Dreifachhaken: 20 Stück
Befestigung an geputzte Kalksandsteinmauerwerkswand

Siehe A-606S Grundriss Erdgeschoss Süd in der Anlage
Menge: 3,000 St

**02.02.0004 Raum N-EG 10, N-EG 11, N-EG 12, Hakenleiste**
Raum N-EG 10, N-EG 11, N-EG 12, Hakenleiste
gerade,
gemäß Ausführungsbeschreibung "Lehrerumkleiden"
Länge ca. 84 cm,
Abschluss rechtwinklig zur Rückwand: 2 Stück
Anzahl der Dreifachhaken: 4 Stück
Befestigung an geflieste Massivwand

Siehe A-606S Grundriss Erdgeschoss Süd in der Anlage
Menge: 3,000 St

**02.02.0005 Raum N-EG 13, Hakenleiste**
Raum N-EG 13, Hakenleiste
gerade,
gemäß Ausführungsbeschreibung "Lehrerumkleiden"
Länge ca. 44m,
Abschluss rechtwinklig zur Rückwand: 2 Stück
Anzahl der Dreifachhaken: 2Stück
Befestigung an geflieste Trockenbauwand

Siehe A-606S Grundriss Erdgeschoss Süd in der Anlage
Menge: 1,000 St

#### 02.03 MÖBLIERUNG - TISCHE/ STÜHLE

*Hinweis: Die nachfolgend angegebenen Materialstärken und Maße sind ca. Angaben und können je nach Systemhersteller der Möbel abweichen.*

**02.03.0001 Schreibtisch B/T/H ca. 140/80/76 cm**
Schreibtisch B/T/H ca. 140/80/76 cm
Ausführung wie in Titel 01.02. Systembeschreibung Tische 4.) Schreibtisch beschrieben
Menge: 3,000 St

**02.03.0002 Vorwärts federnder Freischwinger**
Vorwärts federnder Freischwinger
Sitzhöhe: nach DIN EN 1729-1

Elastische Konstruktion aus Präzisions- Rundstahlrohr Durchmesser ca. 22 mm, als Freischwinger, Seitenansicht wie "Z", unter der Sitzfläche zu einem V gebogen und verschweißt, mit eingeschweißter Querstrebe zwischen den Kufen.
 Stahlteile pulverbeschichtet, Farbe aus der Standardkollektion des Herstellers z.B. ähnlich RAL 9006

Sitz-Lehnenschale aus Buchensperrholz, körpergerecht geformt und in der Mitte verjüngt, mit Griffloch in der Rückenlehne.
Sitz-Lehnenschale tailliert und somit auch verkehrt
herum besitzbar. Sitz-Lehnenschale körpergerecht geformt.

-  Sitzhöhe 46cm
-  Holzteile Sitz und Lehne nach Farbauswahl des AG aus der
  Standardkollektion des Herstellers, farbig gebeitzt
-  mit Filzgleiter geeignet für Industrieparkett

Sitz ca. 45/46/45 cm (B/H/T)

Gesamt ca. 52/85/54,5 cm ( B/H/T)

-  Sitzhöhe 46 cm

Gleiter nach Wahl AG für harte Bodenbeläge

Sitz-Lehnenschale nach Farbauswahl des AG aus der Standardkollektion des Herstellers
Menge: 3,000 St

#### 02.04 Sonstiges

*Hinweis: Die nachfolgend angegebenen Materialstärken und Maße sind ca. Angaben und können je nach Systemhersteller der Möbel abweichen.*

**02.04.0001 Pinnwand Korklinol B/H ca. 140/80 cm**
Pinnwand Korklinol  B/H ca. 140/80 cm

Wandmontage hängend, mit einer Fläche aus Korklinol grau.
Fläche schraublos eingefasst mit abgerundeten Aluprofilen und Sicherheitsecken.
Menge: 3,000 St

**02.04.0002 Schaukasten B×H×T: ca. 2030× 1010×50- 60 mm**
Schaukasten B×H×T: ca. 2030× 1010×50- 60 mm
DIN A4-Blätter 27 × DIN A4
Gehäusetiefe 50-60 mm
Öffnungsart Schiebetür / zweiteilig
geeignet für den Innenraum, ohne Brandschutzanforderungen, als Anbauelement wandhängend

Schiebetür-Schaukasten in der Größe 27× DIN A4 mit leichtgängigen rollengelagerten Schiebetüren und Sicherheitsschließung. Mit Alu-Rahmen aus Strangpress-Profil verwindungsfrei und formstabil.
mit folgender Ausstattung:
Sichtfläche ca. 1990 x 950 mm

  Inkl. 10 Haftmagnete
  Schiebetür-Öffnung mit zwei Flügeln
  Oberfläche als Eloxierung in Silber
  Magnethaftende, weiße Rückwand
  Sicherheitsschloß mit 2 Schlüsseln
  Schiebetür-Scheiben aus ESG-Sicherheitsglas, Kanten geschliffen und poliert
  Robuste, eckige Alu-Rahmenkonstruktion mit innenliegenden Eckverbindern
  inkl. Wandmontage und Befestigungsmaterial, alle Kanten mind 2 mm gerundet
Menge: 1,000 St

**02.04.0003 Wand-Klappliege Behinderten- Umkleide**
Wand-Klappliege Behinderten- Umkleide
Pflegeliege nach DIN 18040-1
Länge 180-192 cm, Breite 80-90 cm,
Höhe 46-48 cm
Belastung bis 150 kg
an Längsseite hochklappbar, Gasfeder unterstützt,  im eingeklappten Zustand max 35 cm auftragend
Einsatzgebiete Schulen,
nicht höhenverstellbar,
Gestellform 4-Bein oder 2- Bein mit 2 Wandkonsolen, Material Stahl, pulverbeschichtet, Farbtron nach Wahl AG aus Standardfarbpalette des Herstellers, Standfuß herunterklappbar

Material Liegefläche: Trägerplatte z.B. Holzwerkstoff. Polsterung: PUR-Schaum oder Latex,

Polsterbezug Eigenschaften: desinfektionsmittelbeständig, reinigungsmittelbeständig, wasserabweisend, blutbeständig, urinbeständig, öl- & fettbeständig, schweißbeständig,
Polsterbezug Abrieb, Martindale: ≥ 100.000 Zyklen, ≥ 300.000 Zyklen
Farbe der Liegefläche: nach Wahl AG aus Standardfarbpalette des Herstellers

geprüfte Konstruktion mit Prüfzeugnis
Menge: 1,000 St

#### 02.05 STUNDENLOHNARBEITEN

*Hinweis: STUNDENLOHNARBEITEN*
STUNDENLOHNARBEITEN

Für Änderungen geringen Umfanges und unvorhergesehene
Arbeiten.
Stundenlohnarbeiten müssen von der Objektüberwachung
angeordnet sein und täglich zur Unterschrift vorgelegt werden.
Nicht abgezeichnete Berichte werden nicht anerkannt.

Die nachfolgend aufgeführten Stundenlohnsätze gelten
einschl. aller Zuschläge wie Auslösungen, Trennungs-,
Wege- und Unterkunftsgelder, Reisekosten, Wochenendfahrten u.ä.
Bei den Gerätekosten muß das Bedienungspersonal eingerechnet werden, und die Kosten für Transport, Vorhaltung, Reparatur, Betriebsstoffe etc. müssen enthalten
sein. Meister-und Polierstunden werden während der Ausführung sonstiger Leistungen nicht gesondert vergütet.

**02.05.0001 Stunden eines Facharbeiters**
Menge: 8,000 h
